# A 14 VKE 1.4, AS Tangerhütte - AS Lüderitz
Angebotsaufforderung (GAEB DA XML 3.2, DA83)
Projekt: A-14646-00
Währung: EUR
Auftraggeber: Die Autobahn GmbH des Bundes, Niederlassung Ost AS Magdeburg, Magdeburger Straße 51, 06112 Halle (Saale)
Erstellt mit: GXML Toolbox V3.3 R20230829, iTWO_64 V25.0.650, 23.04.2026

## 01 Amphibiendurchlässe L 38
Datum: 23.04.2026
WaGr: 99_99_01

*Hinweis: Leistungserbringung in Teilbereichen*
Die Leistungserbringung erfolgt in Teilabschnitten und ist u.a. bei der Gerätedisposition zu beachten.
Gültig für die Gesamtleistung!

### Bereich 00 Allgemeine Leistungen

#### Abschnitt 00.00 Baustelleneinrichtung

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**00.00.0002 Baustelle räumen Sämtl. LV-Abschn.**
*** Pauschalposition
StL-Nr. 1910111201
Baustelle von allen Geräten, Anlagen, Einrichtungen und
dgl. räumen. Benutzte Flächen und Wege entsprechend dem
ursprünglichen Zustand herrichten. Soweit nicht für
bestimmte Leistungen für das Räumen der Baustelle gesonderte Positionen im Leistungsverzeichnis enthalten
sind, gilt die Pauschale
für alle Leistungen sämtlicher Abschnitte des Leistungsverzeichnisses.
Menge: 1,000 Psch

#### Abschnitt 00.01 Beweissicherung

**00.01.0001 Beweissicherung**
*** Pauschalposition
Beweissicherung des Geländes mittels Fotodokumentation
in Abstimmung mit dem AG durchführen.
Fotodokumentation an AG übergeben.
Beweissicherung besonders im Näherungsbereich von
Gebäuden, Mauern, Straßen, Wegen und sonstigen
Bauwerken innerhalb des gesamten Baubereiches (mehrere
Einzelgrundstücke)nach DIN 4123 durchführen.
In Abstimmung mit der örtlichen Bauüberwachung sind
durch einen unabhängigen Gutachter mit entsprechender
fachlicher Qualifikation (Statiker mit entsprechenden
Referenzen) schriftliche Dokumentationen zu erstellen,
die vor Baubeginn vorhandene Schäden und Gefährdungen
zweifelsfrei nachgewiesen werden können (schriftliche
Protokolle und Anfertigung von Lichtbildern).
Protokolle und Anlagen müssen durch Unterschrift des
Sachverständigen, der Grundstückseigentümer und der
Leitungsträger anerkannt sein.
Zum Nachweis können auch Gipsmarken gesetzt und
sonstige geeignete Maßnahmen eingeleitet werden.
Veränderungen an der Bausubstanz während der Bauzeit
sind ebenfalls zu dokumentieren.
Die Kalkulation bezieht sich immer auf die gesamte
Bebauung desGundstückes.
Gesonderte Aufstellung der einzelnen Beweissicherungen.
Vorlage aller Beweissicherungen vor Baubeginn.
Ausführung durch einen vom AN beauftragten,
unabhängigen, öffenlich bestellten und vereidigten
Sachverständigen.
Die Dokumentation ist dem AG auf CD gebrannt, zu
übergeben.
Die Beweissicherung hat gemeinsam mit dem AG oder dessen bevollmächtigten Vertretern zu erfolgen
Menge: 1,000 Psch

**00.01.0002 Beweissicherung Umleitungsstrecke**
*** Pauschalposition
Vor Beginn und nach Beendigung der Bauarbeiten ist vom
AN eine Beweissicherung durch einen unabhängigen,
öffentlich bestelleten Sachverständigen der
ausgeweisenen Umleitungsstrecken der genutzten
Verbindungswege auf und an den Kreis- und Landesstraßen
auf gesamter Länge durchzuführen. Vorhandene Schäden
und Schadensarten im Fahrbahnbereich und in den
Seitenbereichen, sind bezogen auf die Netzknoten und
die Stationen aufzunehmen und zu dokumentieren.
DieSchäden sind mittels Fotoaufnahmen zu dokumentieren.
Die Dokumentation ist so aufzustellen, dass vor
Baubeginn vorhandene Schäden und Gefährdungen
zweifelsfrei nachgewiesen werden können (schriftliche
Protokolle und Anfertigung von Lichtbildern.
Protokolle und Anlagen müssen durch Unterschrift des
Sachverständigen, der Grundstückseigentümer und der
Leitungsträger anerkannt sein.
Veränderungen an der Bausubstanz während er Bauzeit
sind ebefalls zu dokumentieren
Die Dokumentationist dem AG auf CD gebrannt zu
übergeben.
Die Beweissicherung hat gemeinsam mit dem AG, der Landesstraßenbaubehörde RB Nord sowie
dem Eigenbetrieb Straßenbau- und Unterhaltung des
Landkreises Börde und dem Landkreis Stendal zu erfolgen.
Menge: 1,000 Psch

#### Abschnitt 00.02 sonstige allgemeine Leistungen

**00.02.0001 Deckenhöhenplan Ausbaubereich**
*** Pauschalposition
Fahrbahn und Seitenbereiche der Fahrbahn in
erforderlichem Maße vermessungstechnisch in Lage und
Höhe im Bestand aufnehmen als Grundlage für die
Erstellung eines Deckenhöhenplanes durch den AN. (Querprofilabstand max. 20 m).
Deckenhöhenplan erstellen.

Die neue Gradiente ist unter Berücksichtigung der
vorhandenen Zwangshöhen und der einschlägigen
Vorschriften zu optimieren.

Geplanter Ausbau:
1. Freie Strecke:
  Deckenerneuerung (Deck- und Binderschicht)
2. Einbaubereich der Amphibiendurchlässe:
  vollgebundener Oberbau

Die neuen Höhen sind an den gemessenen
Querprofillstationen anzugeben. Dem AG sind die
Berechnungsergebnisse rechtzeitig mindestens aber 2 Wochen vor Ausbau der Strecke, in Papierform sowie digital als pdf und dwg sowie in den Datenarten 040, 021 und 066 zur Prüfung zu
übergeben. Aus den Unterlagen müssen die Bestandshöhen
und und die neuen Höhen erkennbar sein.
Menge: 1,000 Psch

**00.02.0002 Fotodokumentation Markierung und Beschilderung**
*** Pauschalposition
Fotodokumentation Markierung und Beschilderung
Fotodokumentation über die vorhandene Markierung und Beschilderung im Bereich des gesamten Baufeldes aufnehmen.
Fotodokumentation 2-fach erstellen.
Beschreibung der Fotos mit Datum, Stationierung,
sowie unter Angabe des Ortes und der Art der Markierung mit zugehörigen Bilddateien in Textdatei bzw.
als Bildanlage für die Aufmassblätter erfassen und dem
AG auf Datenträger (DVD oder USB-Stick) übergeben.
Menge: 1,000 Psch

**00.02.0003 Aufmaß Markierung und Beschilderung**
*** Pauschalposition
Aufmaß Markierung und Beschilderung einschließlich Anfertigung von Markierungs- und Beschilderungsplänen für die gesamte Baustrecke.
Die Beschilderung verbleibt im Bestand, ist aber in den Planunterlagen darzustellen.

Einholung der verkehrsbehördlichen Anordnung der Markierungs- und Beschilderungspläne bei der
zuständigen Straßenverkehrsbehörde.

Das Aufmaß wird Grundlage der neu aufzubringenden
Markierung nach Beendigung der Straßenbauarbeiten.
Alle erforderlichen Nebenarbeiten ausführen.
Menge: 1,000 Psch

**00.02.0004 Belastungsfahrzeug bereitstellen**
Belastungsfahrzeug als Gegengewicht (z.B. ausreichend
beladener Lkw) für Plattendruckversuch bei
Kontrollprüfungen bereitstellen.
Menge: 30,000 h

**00.02.0005 Zuarbeit SiGe-Plan**
*** Pauschalposition
Zuarbeit SiGe-Plan
Zuarbeit zur Fortschreibung des Sicherheits-und
Gesundheitsplanes gemäß Baustellenverordnung,
mit dem Sicherheits- und Gesundheitsschutzkoordinator
des AG abstimmen und bei erheblichen Änderungen der
Ausführung des Bauvorhabens anpassen.
Den SiGe-Plan für jeden Beschäftigten einsehbar auf
der Baustelle vorhalten.
Menge: 1,000 Psch

**00.02.0006 Fortschreibung Bauablaufplan**
*** Pauschalposition
Bauablauf bei nicht durch den AN zu vertretenden
Änderungen fortschreiben. In die Position ist das
3-malige Fortschreiben einzukalkulieren.
Menge: 1,000 Psch

**00.02.0007 Erfassung Entsorgungswege**
*** Pauschalposition
Erfassung der Entsorgungswege für alle
Rückbaupositionen der Gesamtmaßnahme.
Alle Daten der Lieferscheine, der Ausbaustoffe sowie
deren Zuordnung zu den LV-Positionen dokumentieren.
Form und Inhalt der Übersicht ist mit dem AG
abzustimmen.
Menge: 1,000 Psch

**00.02.0008 Digitalisierte Lichtbilder**
*** Pauschalposition
Lichtbilder über den wesentlichen Bauablauf, von allen
wichtigen Bauzuständen bis zur Beendigung der Bauarbeiten in digitalisierter Form (Auflösung mindestens
1600x1200 Pixel, Farbtiefe 24 Bit) mit Digitalkamera
herstellen und als Fotodokumentation zusammenstellen.
Das Komprimierungsverhältnis bzw. die Bildqualität ist
so zu wählen, dass durch die Komprimierung keine für
den Sachverhalt wesentlichen Bildinformationen verloren
gehen.
Beschreibung der Fotos mit Datum, Bauteil / Bauzustand
etc. mit zugehörigem Bilddateinamen in Textdatei
erfassen.
Beschreibung und Fotos auf mit dem AG abgestimmten
Datenträger (CD oder DVD) liefern.
Zusätzlich Indexprint als Fotodokumentation (Bildgröße
mindestens 10cm x 15cm) für alle Bilder mit Dateinamen
und Beschriftung der Fotos mit Datum, Bauteil / Bauzustand etc. auf Papier/Karton 1-fach liefern.
Anzahl der Bilder: 200 Stk.
Abgabe der Fotos bis 3 Tage vor VOB-Abnahme
Menge: 1,000 Psch

*Hinweis: Kontrollprüfstellen schließen*
Der Verschluss der Kontrollprüfstellen in der Asphaltbefestigung erfolgt in Teilabschnitten, zeitlich unabhängig nach Baufortschritt
Gültig für nachfolgende 2 Positionen.

**00.02.0009 Bohrkernlöcher einer Kontrollprüfstelle verfüllen, Deckenerneuerung**
Deckenerneuerung
Bohrkernlöcher einer Kontrollprüfstelle verfüllen.

6 Bohrkernlöcher mit einem Durchmesser von
150 mm in einer Tiefe von ca. 12 cm, mit
Gussasphalt MA 8S, BM 25/55-55A bis OK Fahrbahn verfüllen, vorab provisorische Verfüllung mit Mineralstoffgemisch entfernen.

Hinweis: Die Schicht muss auskühlen, bevor die nächste
Schicht darüber gebaut wird.
Menge: 4,000 St

**00.02.0010 Kontrollprüfstelle fräsen und verschließen Deckenerneuerung**
Kontrollprüfstelle fräsen und verschließen.
Die Fläche der Kontrollprüfstelle beträgt ca. 0,50 m²
bis 0,75 m².
Nach Erkalten der Verfüllung ist der Bereich der Bohrkernentnahmestellen in einem kleinstmöglichen umschließenden Rechteck ca. 4 cm tief auszufräsen und mit
Gussasphalt MA 8 S 25/55-55 bündig zur OK Fahrbahn zu
verschließen.
Das Fräsgut ist aufzunehmen und fachgerecht zu
entsorgen.
Die Unterlage ist gründlich zu reinigen.
Abstumpfen der Oberfläche mit einer Lieferkörnung 2/3
und einer Abstreumenge von 6-10 kg/m².
Es sind Anschlüsse gemäß den ZTV Fug- StB  mit einem
anschmelzbaren Bitumenfugenband herzustellen.
Menge: 4,000 St

**00.02.0011 Überfahrt, herst. u. beseitig. 40t**
Hilfsüberfahrt, herst. u. beseitig. 40 t Hilfsüberfahrt für Fahrzeugverkehr über Gräben herstellen, für die Dauer der Ausführungsfrist vorhalten und beseitigen. Nutzbare Breite der Überfahrt über 3,00 bis 3,50 m, Länge bis 4,0 m.
Abdeckung mit Stahlplatten. Belastbar für 40,0 t.
(LKW-Verkehr) Auf Anweisung der örtlichen Bauüberwachung.
Menge: 6,000 St

**00.02.0012 Hilfsbrücke 40 t umsetzen**
40 t Hilfsüberfahrt aus vorgenannter Position für Fahrzeugverkehr über Gräben
umsetzen nach Erfordernis, in Geländehöhe,
mit Widerlager und Rampung
Menge: 6,000 St

**00.02.0013 Asphalttragd. aus AC 16 TD herst.*Dicke 10 cm Bitumen 70/100*Abböschung 2 zu 1**
StL-Nr. 23113822921002
Asphalttragdeckschicht aus Asphalttragdeckschichtmischgut AC 16 TD herstellen. Anlieferung des Asphaltmischguts in thermoisolierten Transportbehältern.
In Verkehrsflächen 'zur vorübergehenden provisorischen
Nutzung durch öffentlichen Verkehr, Herstellen in Teilbereichen nach Baufortschritt'

Einbaudicke = 10 cm.
Bindemittel = 70/100.
Seitliche Abböschungen 2 zu 1 herstellen.
Menge: 60,000 m2
Leistungsbereichkatalog: 113

#### Abschnitt 00.03 Bestandsvermessung

**00.03.0001 Bestandseinmessung durchführen u. Bestandsunterlagen herstellen.**
*** Pauschalposition
Bestandseinmessung durchführen und
Bestandsunterlagen herstellen.
Anforderungen gemäß Baubeschreibung.
Ein Satz Bestandspläne (M 1:1000) über den neuen
Zustand der Straße, der Nebenbereiche und der sie
begrenzenden Topographie, der Entwässerungsanlagen,
neu- bzw. umverlegter Ver- und Entsorgungsleitungen
bzw. Kabel, der Straßenausstattung (Markierung,
Beschilderung usw.) und dergleichen nach Fertigstellung
der Baumaßnahme lage- und höhengerecht
(Lagestatus 150, Höhenstatus 170) gemäß Baubeschreibung und ZTV Verm-StB
"Zur Anwendung der RAS-Verm"anfertigen. Zusätzlich sind die Bestandsdaten im Lagestatus LS 489 (UTM-Abb im Str32) UND im Höhenstatus HS 170 (DNHHN2016) zu liefern.
Die Transformation hat unter Verwendung der NTv2-Gitterdatei der LSBB-ST zu erfolgen.
Bei neu zu verlegenden Entwässerungsrohrleitungen,
Durchlässen sowie Schutzrohren für Ver- und
Entsorgungsmedien sind die Dimension, Rohrmaterial,
Fließrichtung und Haltungs- bzw. Schutzrohrlängen mit
anzugeben. Schachtkataster sind zu erstellen.
Erdverlegte Leitungen sind im offenen Graben
einzumessen.
Die Festlegungen der RAS-Verm 1/2 sind zu beachten.
Die Unterlagen sind dem AG vollständig, in einfacher
Ausfertigung sowie in digitaler Form auf
CD-ROM im 3D-DXF - und OKSTRA -Format der  aktuellen Fachbedeutungsliste des Landes Sachsen-Anhalt zu übergeben. Die Layerstruktur richtet sich nach den Vorgaben der Fachbedeutungsliste 3.1 . Als Zeichenvorschrift ist der Katalog der LSBB Sachsen-Anhalt zu verwenden. Dieser wird auf der Hompage der LSBB-ST zur Verfügung gestellt.
Das Ebenenkonzept sowie der Zeichenschlüssel ist vor
Übergabe mit dem AG abzustimmen.
Der Baubetrieb hat vor Baubeginn dem AG das
beauftragte Vermessungsbüro zu benennen, dass sich
fachlich mit dem AG abzustimmen hat.
Die Bestandspläne sind 14 Tage vor dem
Endabnahmetermin an den AG zu übergeben.
Die Schlussrechnung über die Baumaßnahme ist erst
zu legen, wenn die Bestandspläne vollständig übergeben
und als ausreichend bestätigt wurden.
Siehe auch Baubeschreibung.
Menge: 1,000 Psch

#### Abschnitt 00.04 Verkehrssicherung

**00.04.0001 Verkehrsrechtliche Anordnung einh.**
*** Pauschalposition
StL-Nr. 2110592099
Verkehrsrechtliche Anordnung für Einrichtung und Be-
trieb der Verkehrssicherung sämtlicher Abschnitte des
Leistungsverzeichnisses nach Unterlagen des AG einholen
und zugehörige Unterlagen erstellen. Erforderliche
Ortsbesichtigungen zur Erstellung der Planunterlagen
durchführen.
Anfallende Gebühren 'einrechnen'
Menge: 1,000 Psch
Leistungsbereichkatalog: 105

*Hinweis: Baustellenbereich*
Nachfolgende vier Positionen gelten für den Baustellenbereich im Zuge der L 38

**00.04.0002 Verk.sich. kürzerer Dauer durchf.*bei Tageslicht Anordnung n. Unt.**
StL-Nr. 2110513500900119
Verkehrssicherung an Arbeitsstellen von kürzerer Dauer
betriebsfertig aufbauen, vorhalten, warten, instand
setzen, betreiben und abbauen. Vorübergehende Verkehrssicherungsmaßnahmen durchführen.
Für 'bewegliche Arbeitsstelle für Vermessungsarbeiten im Bereich der gesamten Baustrecke (Bestandserfassung als Grundlage für die Erstellung des Deckenhöhenplans sowie zur Aufnahme der Markierung)'

Bei Tageslicht.
Verkehrsrechtliche Anordnung nach Unterlagen des AG
einholen und zugehörige Unterlagen erstellen. Erforderliche Ortsbesichtigungen zur Erstellung der Planunterlagen für die verkehrsrechtliche Anordnung durchführen.
Anfallende Gebühren 'sind einzurechnen'
Menge: 1,000 St

**00.04.0003 Verkehrssich. läng. Dauer aufbauen Arbeitsstelle*Verk.konzept AG außer Kraft ges.*Anordnung Unt. AG**
*** Pauschalposition
StL-Nr. 2110510512199199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Vorhandene Verkehrsschilder außer Kraft setzen wird gesondert vergütet.
Länge des Arbeitsbereiches '= ca. 3 km, gesamte
Baustrecke L 38'

Für Verkehrsführungsphase '= Vollsperrung der L 38
innerhalb der Baustrecke'

Verkehrsrechtliche Anordnung nach Unterlagen des AG
einholen und zugehörige Unterlagen erstellen. Erforderliche Ortsbesichtigungen zur Erstellung der Planunterlagen für die verkehrsrechtliche Anordnung durchführen.
Anfallende Gebühren 'einrechnen'
Menge: 1,000 Psch
Leistungsbereichkatalog: 105

**00.04.0004 Verkehrssich. läng. Dauer vorhalten wie Vorposition**
StL-Nr. 2110511010
Verkehrssicherung längerer Dauer vorhalten, warten, instand setzen und betreiben. Vorübergehende Verkehrssicherungsmaßnahmen durchführen. Die Kontrolle der Verkehrssicherung wird gesondert vergütet.
Verkehrssicherung wie in Vorposition beschrieben.
Menge: 82,000 d

**00.04.0005 Kontrolle d. Verkehrss. an Arb.st. zwei bzw. einmal*schrift.Dokument**
StL-Nr. 2110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 82,000 d

**00.04.0006 Verkehrssich. läng. Dauer abbauen Verk.konzept AG**
*** Pauschalposition
StL-Nr. 211051202000
Verkehrssicherung an Arbeitsstellen längerer Dauer abbauen. Vorübergehende Verkehrssicherungsmaßnahmen
durchführen. Vorübergehende Markierung entfernen,
transportable Lichtsignalanlage, bauliches Leitelement,
mobile Stauwarnanlage, LED-Anzeigetafel und transportable Schutzeinrichtung abbauen werden gesondert
vergütet.
Nach Verkehrskonzept des AG.
Menge: 1,000 Psch
Leistungsbereichkatalog: 105

*Hinweis: Umleitungsstrecke*
Umleitungsstrecke gemäß Umleitungsplan.
Achtung: Die Beschilderung sowie sonstige Ausstattung der Verkehrssicherung sind vorhanden und durch den AN in Betrieb zu nehmen.

**00.04.0007 Inbetriebnahme Verkehrssicherung**
*** Pauschalposition
Inbetriebnahme der Verkehrssicherung lt. Umleitungsplan durch den AN.
Die Verkehrssicherungselemente (Schilder, LSA, Baken, etc.) sind vorhanden, aber nicht in Betrieb / seitlich gedreht. Durch den AN sind alle Einrichtungen in Betrieb zu nehmen durch Drehen und Ausrichten der Schilder, LSA-Maste, Baken usw.

Alle Elemente der Verkehrssicherung gehen in Eigentum des AN.
Menge: 1,000 Psch

**00.04.0008 Verkehrssich. läng. Dauer vorhalten wie Vorposition**
StL-Nr. 2110511010
Verkehrssicherung längerer Dauer vorhalten, warten, instand setzen und betreiben. Vorübergehende Verkehrssicherungsmaßnahmen durchführen. Die Kontrolle der Verkehrssicherung wird gesondert vergütet.
Verkehrssicherung wie in Vorposition beschrieben.
Menge: 82,000 d

**00.04.0009 Verkehrssich. läng. Dauer abbauen Verk.konzept AG*in Kraft setzen**
*** Pauschalposition
StL-Nr. 211051202209
Verkehrssicherung an Arbeitsstellen längerer Dauer abbauen. Vorübergehende Verkehrssicherungsmaßnahmen
durchführen. Vorübergehende Markierung entfernen,
transportable Lichtsignalanlage, bauliches Leitelement,
mobile Stauwarnanlage, LED-Anzeigetafel und transportable Schutzeinrichtung abbauen werden gesondert
vergütet.
Nach Verkehrskonzept des AG.
Vorhandene Verkehrsschilder nach Unterlagen des AG wieder in Kraft setzen.
Für Verkehrsführungsphase 'Umleitungsstrecke'
Menge: 1,000 Psch
Leistungsbereichkatalog: 105

**00.04.0010 Verkehrstafeln auskreuzen**
Vorhandene Verkehrstafeln mit berührungsfreiem
Auskreuzungssystem, rot reflektierend ,Folie RA2, außer
Kraft setzen.
Verkehrstafeln neben der Fahrbahn.
Auskreuzungssysteme nach Ende der Bautätigkeit wieder
rückstandsfrei entfernen.
Der erforderliche Einsatz eines Hubsteigers und der
Verkehrssicherung für das Anbringen und Entfernen ist
in den EP einzukalkulieren und wird nicht gesondert
vergütet.
Menge: 5,000 m

**00.04.0011 Absp.g.,Warneinr. aufb. u. abb. Abspsch. 250x2000*Typ RA2 5 Strah.eins. rot*Versorg. Wahl AN**
StL-Nr. 21105405052401
Absperrgerät oder Warneinrichtung betriebsfertig aufbauen und abbauen. Vorhalten, Kontrolle, Wartung, In-
standsetzung und Betreiben werden gesondert vergütet.
Vorübergehende Verkehrssicherungsmaßnahmen durchführen.
70 v. H. des Preises werden nach betriebsfertigem Aufbau, der Rest nach Abbau vergütet.
Absperrschranke Größe 250 x 2000 mm mit Aufstellvorrichtung.
Mit retroreflektierender Folie Klasse RA2.
Mit 5 Richtstrahlern einseitig, rotes Dauerlicht, WL1.
Energieversorgung nach Wahl des AN.
Menge: 7,000 St
Leistungsbereichkatalog: 105

**00.04.0012 Absp.g.,Warneinr. vorhalten wie Vorposition**
StL-Nr. 2110541001
Absperrgerät oder Warneinrichtung vorhalten, warten,
instand setzen und betreiben. Vorübergehende Verkehrssicherungsmaßnahmen durchführen. Die Kontrolle wird gesondert vergütet.
Absperrgerät oder Warneinrichtung wie in Vorposition
beschrieben.
Menge: 1968,000 Std
Leistungsbereichkatalog: 105

**00.04.0013 Absperrger. oder Warneinr. umsetzen wie Vorposition**
StL-Nr. 2110542001
Absperrgerät oder Warneinrichtung innerhalb des Ar-
beitsstellenbereiches umsetzen. Vorübergehende Verkehrssicherungsmaßnahmen durchführen.
Absperrgerät oder Warneinrichtung wie in Vorposition
beschrieben.
Menge: 7,000 St
Leistungsbereichkatalog: 105

**00.04.0014 Absp.g.,Warneinr. aufb. u. abb. Schr.bake doppels*Typ RA2 eins. Dauerlicht*Versorg. Wahl AN**
StL-Nr. 21105405022101
Absperrgerät oder Warneinrichtung betriebsfertig aufbauen und abbauen. Vorhalten, Kontrolle, Wartung, In-
standsetzung und Betreiben werden gesondert vergütet.
Vorübergehende Verkehrssicherungsmaßnahmen durchführen.
70 v. H. des Preises werden nach betriebsfertigem Aufbau, der Rest nach Abbau vergütet.
Schraffenbake Größe 1000 x 250 mm doppelseitig.
Mit retroreflektierender Folie Klasse RA2.
Mit 1 Richtstrahler einseitig, gelbes Dauerlicht, WL1.
Energieversorgung nach Wahl des AN.
Menge: 10,000 St
Leistungsbereichkatalog: 105

**00.04.0015 Absp.g.,Warneinr. vorhalten wie Vorposition**
StL-Nr. 2110541001
Absperrgerät oder Warneinrichtung vorhalten, warten,
instand setzen und betreiben. Vorübergehende Verkehrssicherungsmaßnahmen durchführen. Die Kontrolle wird gesondert vergütet.
Absperrgerät oder Warneinrichtung wie in Vorposition
beschrieben.
Menge: 1968,000 Std
Leistungsbereichkatalog: 105

**00.04.0016 Absperrger. oder Warneinr. umsetzen wie Vorposition**
StL-Nr. 2110542001
Absperrgerät oder Warneinrichtung innerhalb des Ar-
beitsstellenbereiches umsetzen. Vorübergehende Verkehrssicherungsmaßnahmen durchführen.
Absperrgerät oder Warneinrichtung wie in Vorposition
beschrieben.
Menge: 10,000 St
Leistungsbereichkatalog: 105

*Hinweis: Engstelle im Bereich der OD Burgstall.*

**00.04.0017 Transp. LSA f. Engst. aufb. u. abb. LSA Typ C*Verbind. Wahl AN Entf. bis 50 m*Versorg. Wahl AN VTU erstellen**
StL-Nr. 21105505211101
Transportable Lichtsignalanlage (LSA) für Engstelle
einschließlich Energieversorgung aufbauen, in Betrieb
nehmen und abbauen. Vorhalten, Kontrolle, Wartung, In-
standsetzung und Betreiben werden gesondert vergütet.
Vorübergehende Verkehrssicherungsmaßnahmen durchführen.
70 v. H. des Preises werden nach betriebsfertigem Aufbau, der Rest nach Abbau vergütet.
LSA Typ C, verkehrsabhängige Steuerung.
Verbindung nach Wahl des AN.
Entfernung der Signalgeberstandorte bis 50,00 m.
Energieversorgung nach Wahl des AN.
Verkehrstechnische Unterlage bestehend aus Signallageplan, Berechnungen, Zwischenzeitenmatrix, Signalzeitenplan erstellen.
Menge: 1,000 St

**00.04.0018 Transport. Lichtsignalanlage vorh.**
Transportable Lichtsignalanlage (LSA) vorhalten, warten, instand setzen und betreiben. Vorübergehende Verkehrssicherungsmaßnahmen durchführen. Anlage
kontrollieren.
Transportable LSA wie in Vorposition beschrieben.
Menge: 82,000 d

*Hinweis: Gelbmarkierung. In Einzellängen.*

**00.04.0019 Längsmarkierung Typ II herstellen durchg.Fstr.begr.*Breite 0,12 m Folie*P 7*grobstr. Decke Markierung entf.**
StL-Nr. 2110533221403101
Längsmarkierung Typ II einschl. evtl. Sperrflächenumrandung als vorübergehende Markierung herstellen, warten und instand setzen. Vormarkieren. Vorübergehende
Verkehrssicherungsmaßnahmen durchführen. Abgerechnet
wird der markierte Strich, bei Doppelstrichen zwei
Striche.
Durchgehend als Fahrstreifenbegrenzung.
Strichbreite = 0,12 m.
Markierungssystem aus Folie.
Verkehrsklasse = P 7.
Markierung auf grobstrukturierter Asphaltdeckschicht.
Markierung entfernen. Abfall aufnehmen und nach Wahl
des AN verwerten.
Menge: 100,000 m

*Hinweis: Gelbmarkierung. In Einzellängen.*

**00.04.0020 Quermarkierung Typ II herstellen Haltlinie*P 7*grobstr. Decke Markierung entf.**
StL-Nr. 21105334100311
Quermarkierung Typ II als vorübergehende Markierung
herstellen, warten und instand setzen. Vormarkieren.
Vorübergehende Verkehrssicherungsmaßnahmen durchführen.
Abgerechnet wird der markierte Strich.
Markierung = Haltlinie.
Verkehrsklasse = P 7.
Markierung auf grobstrukturierter Asphaltdeckschicht.
Markierung entfernen. Abfall aufnehmen und nach Wahl
des AN verwerten.
Menge: 15,000 m

### Bereich 01 Straßenbau

#### Abschnitt 01.00 Demarkierung

**01.00.0001 Längsmarkierung entfernen*Breite 0,12 m sonst. Markierung*a.Asphaltdecksch. Deckenerneuerung*Abf.d. Verw.zuf.**
StL-Nr. 2113100591211001
Längsmarkierung einschl. evtl. Sperrflächenumrandung
entfernen. Abgerechnet wird der entfernte Strich, bei
Doppelstrichen zwei Striche.
Markierung 'durchgehend Linie als Fahrbahnbegrenzung
oder Fahrstreifenbegrenzung sowie
Sperrflächenumrandung'

Strichbreite = 0,12 m.
Markierungsstoffart = sonstiger spritzbarer Markierungsstoff.
Auf Asphaltdeckschicht.
Entfernen für Deckenerneuerung.
Abfall aufnehmen und nach Wahl des AN verwerten.
Menge: 4575,000 m
Leistungsbereichkatalog: 131

**01.00.0002 Längsmarkierung entfernen Leitlinie 1zu2*Breite 0,12 m sonst. Markierung*a.Asphaltdecksch. Deckenerneuerung*Abf.d. Verw.zuf.**
StL-Nr. 2113100531211001
Längsmarkierung einschl. evtl. Sperrflächenumrandung
entfernen. Abgerechnet wird der entfernte Strich, bei
Doppelstrichen zwei Striche.
Unterbrochener Strich; Verhältnis Strich/Lücke 1 zu 2
als Leitlinie.
Strichbreite = 0,12 m.
Markierungsstoffart = sonstiger spritzbarer Markierungsstoff.
Auf Asphaltdeckschicht.
Entfernen für Deckenerneuerung.
Abfall aufnehmen und nach Wahl des AN verwerten.
Menge: 550,000 m
Leistungsbereichkatalog: 131

**01.00.0003 Längsmarkierung entfernen Leitlinie 2 zu 1*Breite 0,12 m sonst. Markierung*a.Asphaltdecksch. Deckenerneuerung*Abf.d. Verw.zuf.**
StL-Nr. 2113100561211001
Längsmarkierung einschl. evtl. Sperrflächenumrandung
entfernen. Abgerechnet wird der entfernte Strich, bei
Doppelstrichen zwei Striche.
Unterbrochener Strich; Verhältnis Strich/Lücke 2 zu 1
als Leitlinie.
Strichbreite = 0,12 m.
Markierungsstoffart = sonstiger spritzbarer Markierungsstoff.
Auf Asphaltdeckschicht.
Entfernen für Deckenerneuerung.
Abfall aufnehmen und nach Wahl des AN verwerten.
Menge: 500,000 m
Leistungsbereichkatalog: 131

**01.00.0004 Längsmarkierung entfernen Leitlinie 1 zu 1*Breite 0,12 m sonst. Markierung*a.Asphaltdecksch. Deckenerneuerung*Abf.d. Verw.zuf.**
StL-Nr. 2113100551211001
Längsmarkierung einschl. evtl. Sperrflächenumrandung
entfernen. Abgerechnet wird der entfernte Strich, bei
Doppelstrichen zwei Striche.
Unterbrochener Strich; Verhältnis Strich/Lücke 1 zu 1
als Leitlinie.
Strichbreite = 0,12 m.
Markierungsstoffart = sonstiger spritzbarer Markierungsstoff.
Auf Asphaltdeckschicht.
Entfernen für Deckenerneuerung.
Abfall aufnehmen und nach Wahl des AN verwerten.
Menge: 150,000 m
Leistungsbereichkatalog: 131

**01.00.0005 Sonstige Markierung entfernen Sperrfläche*Breite 0,50 m sonst. Markierung*a.Asphaltdecksch. Deckenerneuerung*Abf.d. Verw.zuf.**
StL-Nr. 2113101025211001
Sonstige Markierung wie Quermarkierung, Schrägstrich
der Sperrfläche oder Parkmarkierung entfernen. Abgerechnet wird der entfernte Strich.
Schrägstrich der Sperrfläche.
Strichbreite = 0,50 m.
Markierungsstoffart = sonstiger spritzbarer Markierungsstoff.
Auf Asphaltdeckschicht.
Entfernen für Deckenerneuerung.
Abfall aufnehmen und nach Wahl des AN verwerten.
Menge: 60,000 m
Leistungsbereichkatalog: 131

**01.00.0006 Sonstige Markierung entfernen Quermarkierung*Breite 0,50 m sonst. Markierung*a.Asphaltdecksch. Deckenerneuerung*Abf.d. Verw.zuf.**
StL-Nr. 2113101015211001
Sonstige Markierung wie Quermarkierung, Schrägstrich
der Sperrfläche oder Parkmarkierung entfernen. Abgerechnet wird der entfernte Strich.
Quermarkierung.
Strichbreite = 0,50 m.
Markierungsstoffart = sonstiger spritzbarer Markierungsstoff.
Auf Asphaltdeckschicht.
Entfernen für Deckenerneuerung.
Abfall aufnehmen und nach Wahl des AN verwerten.
Menge: 17,000 m
Leistungsbereichkatalog: 131

**01.00.0007 Markierungszeichen entfernen sonst.Markierung*a.Asphaltdecksch. Deckenerneuerung*Abf.d. Verw.zuf.**
StL-Nr. 21131015211001
Markierungszeichen entfernen. Abgerechnet wird die entfernte markierte Fläche. Bei Pfeil, Buchstabe, Ziffer,
Verkehrsschild und Piktogramm ergibt sich die Fläche
aus dem kleinsten umschließenden Rechteck.
Markierungsstoffart = sonstiger spritzbarer Markierungsstoff.
Auf Asphaltdeckschicht.
Entfernen für Deckenerneuerung.
Abfall aufnehmen und nach Wahl des AN verwerten.
Menge: 55,000 m2
Leistungsbereichkatalog: 131

#### Abschnitt 01.01 Rückbau Befestigungen

*Hinweis: Baureihenfolge*
Bei der Gerätedisposition und Bauablaufplanung ist zu beachten, dass die Fräsarbeiten für die Erneuerung der Deck- und Binderschicht erst nach erfolgtem Einbau der Amphibiendurchlässe durchzuführen sind!

**01.01.0001 Asphaltbefestigung trennen Einzelfl.*schneiden**
StL-Nr. 231130383109
Asphaltbefestigung geradlinig trennen.
in Einzelflächen längs und quer zur Fahrbahnachse,
Trennen durch Schneiden.
Dicke der Asphaltbefestigung 'bis 12 cm'
Menge: 290,000 m
Leistungsbereichkatalog: 113

**01.01.0002 Asphaltbefestigung trennen Einzelfl.*schneiden**
StL-Nr. 231130383109
Asphaltbefestigung geradlinig trennen.
in Einzelflächen längs und quer zur Fahrbahnachse,
Trennen durch Schneiden.
Dicke der Asphaltbefestigung 'bis 50 cm'
Menge: 100,000 m
Leistungsbereichkatalog: 113

**01.01.0003 Asphalt fräsen*Tiefe bis 1 cm**
StL-Nr. 2311300590109090
Asphalt fräsen und Fräsgut aufnehmen. Anschlusskante
geradlinig auf Frästiefe herstellen. Der Schnittlinienabstand darf maximal 15 mm betragen.
Asphalt '= DSK'

Frästiefe bis 1 cm.
Fläche '= Fahrbahn einschl. Zwickel und Streifen'

Fräsasphalt 'einer Verwertung im Heißeinbau nach Wahl des AN zuführen, Verwertungsklasse A'
Menge: 17780,000 m2
Leistungsbereichkatalog: 113

**01.01.0004 Asphalt fräsen ADS*Tiefe ü.2,5-4,5cm**
StL-Nr. 2311300510309090
Asphalt fräsen und Fräsgut aufnehmen. Anschlusskante
geradlinig auf Frästiefe herstellen. Der Schnittlinienabstand darf maximal 15 mm betragen.
Asphaltdeckschicht.
Frästiefe über 2,5 bis 4,5 cm.
Fläche '= Fahrbahn im Bereich der Erneuerung von Deck- und Binderschicht sowie im Bereich der Amphibiendurchlässe einschl. Zwickel und Streifen'

Fräsasphalt 'einer Verwertung im Heißeinbau nach Wahl des AN zuführen, Verwertungsklasse A'
Menge: 17825,000 m2
Leistungsbereichkatalog: 113

**01.01.0005 Asphalt fräsen ABS*Tiefe ü.6-8 cm Unebenheit 4 mm**
StL-Nr. 2311300520509091
Asphalt fräsen und Fräsgut aufnehmen. Anschlusskante
geradlinig auf Frästiefe herstellen. Der Schnittlinienabstand darf maximal 15 mm betragen.
Asphaltbinderschicht.
Frästiefe über 6 bis 8 cm.
Fläche '= Fahrbahn im Bereich der Erneuerung von Deck- und Binderschicht sowie im Bereich der Amphibiendurchlässe einschl. Zwickel und Streifen'

Fräsasphalt 'einer Verwertung im Heißeinbau nach Wahl des AN zuführen, Verwertungsklasse A'

Unebenheiten der gefrästen Fläche höchstens 4 mm innerhalb einer 4,00 m langen Messstrecke in Längs- und
Querrichtung.
Menge: 17910,000 m2
Leistungsbereichkatalog: 113

**01.01.0006 Asphaltbefestigung aufnehmen**
StL-Nr. 2311302890909099
Asphaltbefestigung aufbrechen und aufnehmen.
Fläche '= Fahrbahn im Bereich der Amphibiendurchlässe'

Dicke der Asphaltbefestigung '= 30 cm bis 35 cm ab Unterkante Binderschicht'

Gesamtaufbruchtiefe 'bis 35 cm'

Aufbruchgut 'zerkleinern und einer Verwertung im Heißeinbau nach Wahl des AN zuführen, Verwertungsklasse A'
Menge: 510,000 m2
Leistungsbereichkatalog: 113

**01.01.0007 (Zul) für Mehrdicke Asphaltbefestigung aufnehmen**
Zulage zu vorheriger Position für Mehrdicke
Asphaltbefestigung aufnehmen
Mehrdicke bis 10 cm
Aufbruchgut zerkleinern und einer Verwertung im Heißeinbau nach Wahl des AN zuführen, Verwertungsklasse A
Menge: 330,000 m2

**01.01.0008 Tragschicht m. hydr. Bindem. aufn.*HGT**
StL-Nr. 23114030929999
Tragschicht mit hydraulischem Bindemittel aufnehmen.
Fläche '= Fahrbahn einschl. Zwickel und Streifen im Bereich der geplanten ADL'

Hydraulisch gebundene Tragschicht.
Ausbautiefe '> 18 bis 25 cm'

Aufnahme 'nach Wahl des AN, erforderliche Trennschnitte zum Aufnehmen sowie zur angrenzenden Befestigung einrechnen'

Ausbaustoffe 'einer Verwertung nach Wahl des AN zuführen, Zuordnungsklasse nach LAGA <= Z2, Materialklasse nach EBV bis RC-3'
Menge: 340,000 m2
Leistungsbereichkatalog: 114

**01.01.0009 Asphalt fräsen*Tiefe ü.10-12 cm Unebenheit 4 mm**
StL-Nr. 2311300590709091
Asphalt fräsen und Fräsgut aufnehmen. Anschlusskante
geradlinig auf Frästiefe herstellen. Der Schnittlinienabstand darf maximal 15 mm betragen.
Asphalt '-befestigung in Zufahrten auf einer Breite von
5 m zum Fahrbahnrand der L 38'

Frästiefe über 10 bis 12 cm.
Fläche '= Zufahrten beidseitig der L 38'

Fräsasphalt 'einer Verwertung im Heißeinbau nach Wahl des AN zuführen, Verwertungsklasse A'

Unebenheiten der gefrästen Fläche höchstens 4 mm innerhalb einer 4,00 m langen Messstrecke in Längs- und
Querrichtung.
Menge: 445,000 m2
Leistungsbereichkatalog: 113

**01.01.0010 Asphalt fräsen*Tiefe ü.6-8 cm*Unebenheit 4 mm**
StL-Nr. 2311300590509991
Asphalt fräsen und Fräsgut aufnehmen. Anschlusskante
geradlinig auf Frästiefe herstellen. Der Schnittlinienabstand darf maximal 15 mm betragen.
Asphalt '= Asphaltbefestigung ab Unterkante
Asphaltbinderschicht, Ausführung auf Anweisung des AG'

Frästiefe über 6 bis 8 cm.
Fläche '= schadhafte Fahrbahnbereiche in Teilflächen'

Breite '= 1,00 m bis Fahrbahnbreite komplett'

Fräsasphalt 'einer Verwertung im Heißeinbau nach Wahl des AN zuführen, Verwertungsklasse A'

Unebenheiten der gefrästen Fläche höchstens 4 mm innerhalb einer 4,00 m langen Messstrecke in Längs- und
Querrichtung.
Menge: 1780,000 m2
Leistungsbereichkatalog: 113

#### Abschnitt 01.02 Oberbau

**01.02.0001 Erfassung der Einbaubeding. TA-Asphalt**
*** Pauschalposition
Beim Einbau von TA-Asphalt sind während des gesamten Einbauzeitraums durch den Auftragnehmer im Rahmen der Eigenüberwachung folgende Messungen durchzuführen und zu dokumentieren:

- Wetter (mindestens stündlich),

- Lufttemperatur (Messung in 2 Metern Höhe und Temperatur der Unterlage); mindestens stündlich,

- Windgeschwindigkeit und -richtung (mindestens stündlich oder kontinuierlich),

- Relative Luftfeuchte (mindestens stündlich oder kontinuierlich),

- Temperatur des angelieferten Asphaltmischguts bei jedem Entladevorgang im Beschicker- und Fertigerkübel,

- Zunahme der Verdichtung von Beginn bis zum Ende des Asphalteinbaus mittels Aufsetz-Sonde
(Elektromagnetische Messung (PQI Sonde) oder Radioaktive Messung (Isotopensonde)),

- Dokumentation der aufgebrachten Bitumenemulsion unmittelbar vor der Überbauung (Art und Ansprühmenge der eingesetzten Bitumenemulsion, angesprühte Unterlage je Einbaubahn, Lage der Einbaubahn, Station, Datum/Uhrzeit und Foto).
Menge: 1,000 Psch

**01.02.0002 Erweiterte Erstprüfungen**
Für Asphaltdeck und Binderschichten:
Einaxialer Druck-Schwell-versuch zur Bestimmung des Verformungsverhaltens nach den TP Asphalt-StB, Teil 25 B 1
Angabe zum Tieftemperaturverhalten nach den TP Asphalt, Teil 46 A (Abkühlversuch TSRST)

Für alle Walzasphalte
Verformungsverhalten des eingesetzten resultierenden Bindemittels nach TP Bitumen-StB, Teil 3 am langzeitgealterten (PAV) modifizierten Bindemittel

Im Erstprüfungsbericht sind folgende zusätzliche Angaben erforderlich:
- Angabe zum Verfahren der Temperaturabsenkung
- Art und Sorte des frisch zugegebenen Bitumens

Bei Verwendung eines gebrauchsfertig viskositätsveränderten Bitumens nach TL VBit-StB:
- Art und Sorte des resultierenden Bindemittels

Bei Verwendung von viskositätsverändernden organischen Zusätzen:
- Hersteller, Typ, Produktbezeichnung
- Art und Sorte des resultierenden Bindemittels
- Menge in M.-% bezogen auf den Bindemittelgehalt

Bei Verwendung von oberflächenaktiven oder mineralischen Zusätzen:
- Hersteller, Produktbezeichnung,
- Art und Sorte des resultierenden Bindemittels,
- Menge in M.-% bezogen auf den Bindemittelgehalt
- Bei Verwendung der Schaumbitumentechnologie:
- Art und Sorte des resultierenden Bindemittels
- Verdichtungstemperatur des Marshallprobekörpers

Ergebnisse der zusätzlichen Prüfungen nach Abschnitt 5.  der Baubeschreibung ergänzend zu Abschnitt 4.1.3 der TL Asphalt.
Menge: 2,000 St

**01.02.0003 Erschwernis infolge Einfassungen Erschwer. gesamt*Asphaltbefestig.**
StL-Nr. 231130831599
Erschwernis infolge Einfassungen, Borden und Fahrbahnübergängen. Abgerechnet wird die Länge der Einfassung.
Erschwernis beim Fräsen oder Aufnehmen, Aufsprühen von
Bitumenemulsionen sowie Herstellen von Asphaltschichten.
Asphaltbefestigung.
Einbauten '= Fahrzeugrückhaltesysteme'
Menge: 100,000 m
Leistungsbereichkatalog: 113

**01.02.0004 Unterlage reinigen gefr. Asphaltsch.*lose Teile aufn. Einzelflächen*Hochdr.-Sauganl.**
StL-Nr. 231130583122
Unterlage reinigen. Anfallendes Kehrgut nach Wahl des
AN verwerten.
Unterlage = gefräste Asphaltschicht.
Lose Bestandteile von Schadstellen aufnehmen.
Nicht zusammenhängende Teilflächen.
Selbstaufnehmende Kehrmaschine. Letzter Arbeitsgang mit
Wasserhochdruckreinigungsgeräten mit rotierenden Düsen
und Absaugeinrichtung.
Menge: 1780,000 m2
Leistungsbereichkatalog: 113

**01.02.0005 Naht in Asphaltschicht herst. Naht ATS*Längs-/Quernaht PmB heiß*Dicke ü.7,5-9 cm**
StL-Nr. 23113907330104
Naht in Asphaltschicht herstellen.
Naht in Asphalttragschicht.
Längs- und Quernaht.
Heiß aufzubringendes Polymermodifiziertes Bitumen auf
die Nahtflanke volldeckend auftragen oder anspritzen,
Menge 50 g/m je cm Schichtdicke.
Dicke der Schicht über 7,5 bis 9,0 cm.
Menge: 240,000 m
Leistungsbereichkatalog: 113

**01.02.0006 Bitumenemulsion aufsprühen Bk100-Bk3,2*Asph. ausgemagert Rampenspritzgerät*C60BP4-S Menge 400 g/m2**
StL-Nr. 23113063131159
Bitumenemulsion zur Herstellung des Schichtenverbundes
aufsprühen.
Auf Verkehrsflächen der Belastungsklassen Bk100 bis
Bk3,2.
Unterlage = Asphaltbefestigung, ausgemagert.
Mit Rampenspritzgerät.
Bindemittel = C60BP4-S.
Bindemittelmenge = 400 g/m2.
Vor Einbau 'Asphalttragschicht in Teilflächen'
Menge: 1780,000 m2
Leistungsbereichkatalog: 113

**01.02.0007 Asphalttragsch. aus AC 32 TS herst. Bk10*Dicke 8 cm**
StL-Nr. 23113108369009
Asphalttragschicht aus Asphalttragschichtmischgut
AC 32 T S herstellen. Anlieferung des Asphaltmischguts
in thermoisolierten Transportbehältern.
In Verkehrsflächen der Belastungsklasse Bk10.
Einbaudicke = 8 cm.
Bindemittel 'Resultierendes Bindemittel = 30/45 oder 35/50 VL'

Einbau 'in Teilflächen auf Anweisung AG'
Menge: 1780,000 m2
Leistungsbereichkatalog: 113

**01.02.0008 Planum herstellen Ev2 = 45 MPa**
StL-Nr. 2410625001
Planum herstellen nach Unterlagen des AG.
Verformungsmodul Ev2 = 45 MPa.
Menge: 515,000 m2
Leistungsbereichkatalog: 106

**01.02.0009 Hydr.gebund.Tragschicht herstellen Unterl.f.Asphalt. Dicke 15 cm*kerben Qu 2,5 m+L Nassnachbeh.**
StL-Nr. 2311413010091201
Hydraulisch gebundene Tragschicht herstellen.
Als Unterlage für Asphaltschicht.
Bindemittel 'nach Wahl des AN, hydraulisch gebundene
Tragschicht als Verfestigung gem. RStO als Auflager
für vollgebundenen Oberbau'

Einbaudicke = 15 cm.
Kerben in der frischen Schicht herstellen, in Querrichtung Abstand = 2,50 m, in Längsrichtung je eine Kerbe
zwischen den Fahrstreifen.
Nassnachbehandlung.
Menge: 515,000 m2
Leistungsbereichkatalog: 114

**01.02.0010 Unterlage reinigen*Einzelflächen**
StL-Nr. 231130589020
Unterlage reinigen. Anfallendes Kehrgut nach Wahl des
AN verwerten.
Unterlage '= hydr. geb. Tragschicht'

Nicht zusammenhängende Teilflächen.
Menge: 515,000 m2
Leistungsbereichkatalog: 113

**01.02.0011 Unterlage reinigen*Einzelflächen**
StL-Nr. 231130589020
Unterlage reinigen. Anfallendes Kehrgut nach Wahl des
AN verwerten.
Unterlage '= untere Lage Asphalttragschicht'

Nicht zusammenhängende Teilflächen.
Menge: 500,000 m2
Leistungsbereichkatalog: 113

**01.02.0012 Bitumenemulsion aufsprühen Bk100-Bk3,2*Asphalt frisch manuell*C60BP4-S*Menge 250 g/m2 vor 2. Lage ATS**
StL-Nr. 23113063112121
Bitumenemulsion zur Herstellung des Schichtenverbundes
aufsprühen.
Auf Verkehrsflächen der Belastungsklassen Bk100 bis
Bk3,2.
Unterlage = Asphaltbefestigung, frisch.
Ausführung in Teilflächen manuell.
Bindemittel = C60BP4-S.
Bindemittelmenge = 250 g/m2.
Vor Einbau 2. Lage Asphalttragschicht.
Menge: 500,000 m2
Leistungsbereichkatalog: 113

**01.02.0013 Naht in Asphaltschicht herst.*Quernaht PmB heiß**
StL-Nr. 23113907920199
Naht in Asphaltschicht herstellen.
Naht '-behandlung zum Anschluss der Asphalttragschicht
im Bereich der Amphibiendurchlässe'

Quernaht.
Heiß aufzubringendes Polymermodifiziertes Bitumen auf
die Nahtflanke volldeckend auftragen oder anspritzen,
Menge 50 g/m je cm Schichtdicke.
Dicke der Schicht '= 26 cm'
Menge: 100,000 m
Leistungsbereichkatalog: 113

**01.02.0014 Asphalttragsch. aus AC 32 TS herst. Bk10**
StL-Nr. 23113108399009
Asphalttragschicht aus Asphalttragschichtmischgut
AC 32 T S herstellen. Anlieferung des Asphaltmischguts
in thermoisolierten Transportbehältern.
In Verkehrsflächen der Belastungsklasse Bk10.
Einbau '-dicke 26 cm, zweilagiger Einbau'

Bindemittel 'Resultierendes Bindemittel = 30/45 oder 35/50 VL'

Einbau 'in Teilflächen im Bereich der Amphibiendurchlässe'
Menge: 500,000 m2
Leistungsbereichkatalog: 113

**01.02.0015 Unterlage reinigen*Einzelflächen**
StL-Nr. 231130589020
Unterlage reinigen. Anfallendes Kehrgut nach Wahl des
AN verwerten.
Unterlage '= untere Lage Asphalttragschicht im Bereich der Amphibiendurchlässe'

Nicht zusammenhängende Teilflächen.
Menge: 490,000 m2
Leistungsbereichkatalog: 113

**01.02.0016 Bitumenemulsion aufsprühen Bk100-Bk3,2*Asphalt frisch manuell*C60BP4-S*Menge 350 g/m2 vor A.bindersch.**
StL-Nr. 23113063112142
Bitumenemulsion zur Herstellung des Schichtenverbundes
aufsprühen.
Auf Verkehrsflächen der Belastungsklassen Bk100 bis
Bk3,2.
Unterlage = Asphaltbefestigung, frisch.
Ausführung in Teilflächen manuell.
Bindemittel = C60BP4-S.
Bindemittelmenge = 350 g/m2.
Vor Einbau Asphaltbinderschicht.
Menge: 490,000 m2
Leistungsbereichkatalog: 113

**01.02.0017 Bitumenemulsion aufsprühen Bk100-Bk3,2*Asph. ausgemagert Rampenspritzgerät*C60BP4-S*vor A.bindersch.**
StL-Nr. 23113063131192
Bitumenemulsion zur Herstellung des Schichtenverbundes
aufsprühen.
Auf Verkehrsflächen der Belastungsklassen Bk100 bis
Bk3,2.
Unterlage = Asphaltbefestigung, ausgemagert.
Mit Rampenspritzgerät.
Bindemittel = C60BP4-S.
Bindemittelmenge '300 bis 500 g/m2 auf gefräster
Unterlage in Teilflächen'

Vor Einbau Asphaltbinderschicht.
Menge: 17420,000 m2
Leistungsbereichkatalog: 113

**01.02.0018 Asphaltbindersch.AC 16 B S SG herst Bk10*Dicke 8 cm Kategorie C 100/0*Kalk.füller CC 70**
StL-Nr. 2311324437911099
Asphaltbinderschicht aus Asphaltbinder AC 16 B S SG
nach Unterlagen des AG herstellen. Anlieferung des
Asphaltmischguts in thermoisolierten
Transportbehältern.
In Verkehrsflächen der Belastungsklasse Bk10.
Einbaudicke = 8 cm.
Bindemittel 'resultierendes Bindemittel 10/40-65 A oder
PmB 10/25 VL'

Grobe Gesteinskörnung = Kategorie C 100/0.
Fremdfüller = Kalksteinfüller Kategorie CC 70.
Einbau 'mit Beschicker, fugen- und nahtlos über die
gesamte Fahrbahnbreite, in zwei Teilbereichen einschl. Anpassungsbereich  Zufahrt zum Truppenübungsplatz'
Menge: 17910,000 m2
Leistungsbereichkatalog: 113

**01.02.0019 Unterlage reinigen*Einzelflächen**
StL-Nr. 231130589020
Unterlage reinigen. Anfallendes Kehrgut nach Wahl des
AN verwerten.
Unterlage '= untere Lage Asphaltbinderschicht,  in zwei Teilbereichen einschl. Anpassungsbereich  Zufahrt zum Truppenübungsplatz'

Nicht zusammenhängende Teilflächen.
Menge: 17825,000 m2
Leistungsbereichkatalog: 113

**01.02.0020 Bitumenemulsion aufsprühen Bk100-Bk3,2*Asphalt frisch Rampenspritzgerät*C60BP4-S Menge 250 g/m2**
StL-Nr. 23113063111129
Bitumenemulsion zur Herstellung des Schichtenverbundes
aufsprühen.
Auf Verkehrsflächen der Belastungsklassen Bk100 bis
Bk3,2.
Unterlage = Asphaltbefestigung, frisch.
Mit Rampenspritzgerät.
Bindemittel = C60BP4-S.
Bindemittelmenge = 250 g/m2.
Vor Einbau 'Asphaltdeckschicht  in zwei Teilbereichen einschl. Anpassungsbereich  Zufahrt zum Truppenübungsplatz'
Menge: 17825,000 m2
Leistungsbereichkatalog: 113

**01.02.0021 Asphaltdeckschicht AC 11 D SP herst Bk32*Dicke 4cm*Bitumen 10/40-65A Kategorie C 100/0***
Asphaltdeckschicht aus splittreichen Asphaltbeton für
Asphaltdeckschichten mit besonderer Beanspruchung
AC 11 D SP herstellen.
In Verkehrsflächen der Belastungsklassen Bk 10.

In der Erstprüfung:
Die Verwendung von Asphaltgranulat bis max. 20 M.-% ist
möglich.
Bei Zugabe von Asphaltgranulat und Verwendung von PmB ist
ein PmB RC einzusetzen; in der Erstprüfung und
Kontrollprüfung Nachweis der elastischen Rückstellung am
resultierenden Bindemittel gemäß TL Bitumen bzw. ZTV
Asphalt

Bindemittel 'Resultierendes Bindemittel = 25/55-55 A oder
PmB 25/45 VL'
Grobe Gesteinskörnung = Kategorie C100/0
Widerstand gegen Zertrümmerung = SZ18 / LA20
Widerstand gegen Polieren = PSVangegeben (51)
Gesteinskörnungsgemisch Siebdurchgang =
16,0 mm = 100 M.-%
11,2 mm = 90 bis 100 M.-%
8,0 mm = 70 bis 80 M.-%
5,6 mm = 50 bis 60 M.-%
2,0 mm = 35 bis 40 M.-%
0,125 mm = 9 bis 15 M.-%
0,063 mm =6 bis 10 M.-%
Mindestbindemittelgehalt >= 6,0 M.-%, wenn
Gesteinskörnungsgemische mit Rohdichten  2,65 g/cm3
eingesetzt werden.
Bindemittelträgeranteil und -art ist anzugeben
minimaler Hohlraumgehalt MPK = Vmin 2,5
maximaler Hohlraumgehalt MPK = Vmax 3,5
Bindemittelvolumen ist anzugeben
Hohlraumausfüllungsgrad ist anzugeben
Beständigkeit gegen bleibende Verformung (Druck-Schwellversuch nach TP Asphalt-StB, Teil 25 B 1):
Dehnungsrate e* und Dehnung e ist anzugeben
Kälteverhalten im Abkühlversuch (TP Asphalt-StB, Teil 46 A)
Bruchtemperatur TF <= -15°C (TF <= -20°C für
Frosteinwirkungszone III (nach RStO))
Mindest-Anteil an der Lieferkörnung mit Ecs 35 = 100%

In der Erstprüfung sowie in der Kontrollprüfung (an extrahierten
Bestandteilen):
 - Untersuchung zu Haftverhalten zwischen Gesteinskörnung
und der zur Verwendung vorgesehenen Bindemittelart und
-sorte; Umhüllung = 60 vH (ermittelt nach 24 h an Prüfkörnung
5/8 bzw. 8/11 gemäß TP Asphalt-StB, Teil 11)
Anlieferung des Asphaltmischguts in thermoisolierten
Transportbehältern.
Nach AP AC D SP 2019 gelten die Grenzwerte und Toleranzen für einen AC 11 DS gemäß ZTV Asphalt-StB 07/13
Anforderungen an die fertige Schicht:
Einbaudicke = 4 cm
Verdichtungsgrad > 98,0 %
Hohlraumgehalt = 1,5 bis 5,5 Vol.-%

Einbau mit Beschicker, fugen- und nahtlos über die gesamte Fahrbahnbreite in zwei Teilbereichen einschl. Anpassungsbereich  Zufahrt zum Truppenübungsplatz'
Menge: 17825,000 m2

**01.02.0022 Abstumpfungsmaßnahme durchführen LFK 1/3*Gestein wie Decke Menge 1 kg/m2**
StL-Nr. 231139521110
Abstumpfungsmaßnahme zur Erhöhung der Anfangsgriffigkeit durch gleichmäßiges Aufbringen und Einwalzen von
Abstreukörnung durchführen. Nicht gebundene Abstreukörnung aufnehmen und nach Wahl des AN verwerten.
Abstreukörnung = Lieferkörnung 1/3.
Aus Gestein wie grobe Gesteinskörnung in Asphaltdeckschicht.
Abstreumenge = 1 kg/m2.
Menge: 17825,000 m2
Leistungsbereichkatalog: 113

*Hinweis: Zufahrten*
Nachfolgende 4 Positionen betreffen den Einbau in Zufahrten beidseitig der L 38, ausgenommen der Zufahrt zum Truppenübungsplatz

**01.02.0023 Unterlage reinigen gefr. Asphaltsch.*lose Teile aufn. Einzelflächen*Hochdr.-Sauganl.**
StL-Nr. 231130583122
Unterlage reinigen. Anfallendes Kehrgut nach Wahl des
AN verwerten.
Unterlage = gefräste Asphaltschicht.
Lose Bestandteile von Schadstellen aufnehmen.
Nicht zusammenhängende Teilflächen.
Selbstaufnehmende Kehrmaschine. Letzter Arbeitsgang mit
Wasserhochdruckreinigungsgeräten mit rotierenden Düsen
und Absaugeinrichtung.
Menge: 445,000 m2
Leistungsbereichkatalog: 113

**01.02.0024 Bitumenemulsion aufsprühen ländliche Wege*Asphalt gefräst manuell*C40B5-S*Menge 400 g/m2**
StL-Nr. 23113063422259
Bitumenemulsion zur Herstellung des Schichtenverbundes
aufsprühen.
Auf Verkehrsflächen für ländliche Wege.
Unterlage = Asphaltbefestigung, gefräst.
Ausführung in Teilflächen manuell.
Bindemittel = C40B5-S.
Bindemittelmenge = 400 g/m2.
Vor Einbau 'Asphalttragdeckschicht in Teilflächen'
Menge: 445,000 m2
Leistungsbereichkatalog: 113

**01.02.0025 Asphalttragd. aus AC 16 TD herst. ländliche Wege*Dicke 8 cm Bitumen 70/100*Abböschung 2 zu 1**
StL-Nr. 23113822311002
Asphalttragdeckschicht aus Asphalttragdeckschichtmischgut AC 16 TD herstellen. Anlieferung des Asphaltmischguts in thermoisolierten Transportbehältern.
In Verkehrsflächen für ländliche Wege.
Einbaudicke = 8 cm.
Bindemittel = 70/100.
Seitliche Abböschungen 2 zu 1 herstellen.
Menge: 445,000 m2
Leistungsbereichkatalog: 113

**01.02.0026 Abstumpfungsmaßnahme durchführen LFK 1/3*Gestein wie Decke Menge 1 kg/m2**
StL-Nr. 231139521110
Abstumpfungsmaßnahme zur Erhöhung der Anfangsgriffigkeit durch gleichmäßiges Aufbringen und Einwalzen von
Abstreukörnung durchführen. Nicht gebundene Abstreukörnung aufnehmen und nach Wahl des AN verwerten.
Abstreukörnung = Lieferkörnung 1/3.
Aus Gestein wie grobe Gesteinskörnung in Asphaltdeckschicht.
Abstreumenge = 1 kg/m2.
Menge: 445,000 m2
Leistungsbereichkatalog: 113

**01.02.0027 Naht oder Anschluss zur Fuge aufw. Längs-/Quernaht*bis 20 m Tiefe 40 mm*Breite 10 mm**
StL-Nr. 23113937316199
Naht oder Anschluss ohne Fugenspalt in Asphaltdeckschicht zur Fuge aufweiten und säubern. Anfallende Ausbaustoffe nach Wahl des AN verwerten.
Längs- und Quernaht.
Einzellängen bis 20,00 m.
Fugenspalttiefe = 40 mm.
Fugenspaltbreite = 10 mm.
Aufweiten 'durch Schneiden mit
zwangsgeführtem Fugenschneider, Fugenspalt ausräumen
einschließlich säubern und als Fuge herstellen. Material
von der Baustelle entfernen und der Verwertung nach Wahl
des AN zuführen'
Menge: 390,000 m
Leistungsbereichkatalog: 113

**01.02.0028 Fugenfüllung herstellen Längs-/Querfuge*Deckschicht bis 20 m*Tiefe 40 mm Breite 10 mm*Fugenmasse N2**
StL-Nr. 2311394231161001
Fugenfüllung herstellen.
Längs- und Querfuge.
In der Asphaltdeckschicht.
Einzellängen bis 20,00 m.
Fugenspalttiefe = 40 mm.
Fugenspaltbreite = 10 mm.
Mit heiß verarbeitbarer Fugenmasse Typ N2, einschließlich zugehörigem und zuvor aufgetragenem Voranstrichmittel.
Menge: 390,000 m
Leistungsbereichkatalog: 113

**01.02.0029 Verkehrsfläche kehren Walzasphalt*VSM durchführen**
StL-Nr. 2311397721
Verkehrsfläche mit einer selbstaufnehmenden Kehrmaschine nach Verkehrsfreigabe unverzüglich nach Aufforderung
durch den AG kehren. Kehrgut aufnehmen und nach Wahl
des AN verwerten.
Verkehrsfläche = Fahrbahndeckschicht aus Walzasphalt.
Erforderliche Verkehrssicherungsmaßnahmen durchführen.
Menge: 18270,000 m2
Leistungsbereichkatalog: 113

#### Abschnitt 01.03 Schichten ohne Bindemittel

**01.03.0001 Bankett schälen Breite bis 1,00 m*Dicke 5-10cm 12 tief+ 6 hoch**
StL-Nr. 2411204112190099
Bankett einschließlich Vegetationsdecke schälen durch
abschieben oder abfräsen.
Breite bis 1,00 m.
Dicke über 5 bis 10 cm.
Querneigung 12 v.H. am tiefliegenden und 6 v.H. am
hochliegenden Fahrbahnrand herstellen.
Bankett mit 'Fahrzeugrückhaltesystemen'

Schälgut 'auf Nachweis entsorgen, Zuordnungswert nach LAGA <= Z2, Materialklasse nach EBV bis BM-F3'
Menge: 100,000 m
Leistungsbereichkatalog: 112

**01.03.0002 Bankett schälen*Dicke 5-10cm 12 tief+ 6 hoch*Bankett, Schild**
StL-Nr. 2411204192160099
Bankett einschließlich Vegetationsdecke schälen durch
abschieben oder abfräsen.
Breite 'i.M. 1,00 m'

Dicke über 5 bis 10 cm.
Querneigung 12 v.H. am tiefliegenden und 6 v.H. am
hochliegenden Fahrbahnrand herstellen.
Bankett mit Schilderpfosten.
Schälgut 'auf Nachweis entsorgen, Zuordnungswert nach LAGA <= Z2, Materialklasse nach EBV bis BM-F3'
Menge: 4100,000 m
Leistungsbereichkatalog: 112

**01.03.0003 Bankett abtragen Br.ü.1,00-1,50 m*Dicke 15-25 cm Mit Veg.decke**
StL-Nr. 24112045320299
Bankett abtragen ggf. einschließlich Vegetationsdecke.
Breite über 1,00 bis 1,50 m.
Dicke über 15 bis 25 cm.
Ausbauen mit Vegetationsdecke.
Ausbaustoff 'auf Nachweis entsorgen, Zuordnungswert nach LAGA <= Z2, Materialklasse nach EBV bis BM-F3'
Menge: 40,000 m3
Leistungsbereichkatalog: 112

**01.03.0004 Baustoff liefern und einbauen Planum nicht ges.*Abrechng. Auftrag**
StL-Nr. 24106243909101
Geeigneten Baustoff liefern, in Auftragsbereichen profilgerecht einbauen und verdichten.
Baustoff '= Mineralstoffgemisch aus gebrochenen
Mineralstoffen B2 0/32'

Einbaustelle 'als 2. Auftrag unter Banketten in Bereichen der neu herzustellenden Bankette / Bereich Amphibiendurchlässe'

Das Herstellen des Planums wird nicht gesondert
vergütet.
Abrechnung nach Auftragsprofilen.
Menge: 30,000 m3
Leistungsbereichkatalog: 106

**01.03.0005 Bankett profilgerecht herstellen Neben Fahrbahn URM n. Unterl. AG*12 tief+ 6 hoch 3cm tiefer*EV2 mind. 100MPa**
StL-Nr. 2381270719199111
Bankett gemäß ZTV E-StB profilgerecht herstellen.
Neben Verkehrsfläche Fahrbahn.
Baustoff '=Brechkorngemisch aus natürlich gebrochenen
Gesteinskörnungen 0/16, Rasenansaat RSM Regio, Ursprungsgebiet 5 mit 10 g/m2 einmischen, Saatgutlieferung inclusive'

Umweltrelevante Anforderungen beim Einsatz von Baustoffgemischen nach Unterlagen des AG.
Breite 'bis 1,00 m, Erschwernisse durch Fahrzeugrückhaltesysteme einkalkulieren'

Einbaudicke 'bis 10 cm zur Anpassung der Bankette an
den Bestand'

Querneigung 12 v.H. am tiefliegenden und 6 v.H. am
hochliegenden Fahrbahnrand.
Einbau 3 cm tiefer als Fahrbahnrand.
Verformungsmodul EV2 auf der Oberfläche mindestens
100 MPa.
Menge: 100,000 m

**01.03.0006 Bankett profilgerecht herstellen Neben Fahrbahn URM n. Unterl. AG*12 tief+ 6 hoch 3cm tiefer*EV2 mind. 100MPa**
StL-Nr. 2381270719199111
Bankett gemäß ZTV E-StB profilgerecht herstellen.
Neben Verkehrsfläche Fahrbahn.
Baustoff '=Brechkorngemisch aus natürlich gebrochenen
Gesteinskörnungen 0/16, Rasenansaat RSM Regio, Ursprungsgebiet 5 mit 10 g/m2 einmischen, Saatgutlieferung inclusive'

Umweltrelevante Anforderungen beim Einsatz von Baustoffgemischen nach Unterlagen des AG.
Breite 'i.M. 1,00 m, Erschwernisse durch Schilderpfosten einkalkulieren'

Einbaudicke 'bis 10 cm zur Anpassung der Bankette an
den Bestand'

Querneigung 12 v.H. am tiefliegenden und 6 v.H. am
hochliegenden Fahrbahnrand.
Einbau 3 cm tiefer als Fahrbahnrand.
Verformungsmodul EV2 auf der Oberfläche mindestens
100 MPa.
Menge: 4100,000 m

**01.03.0007 Bankett profilgerecht herstellen Neben Fahrbahn URM n. Unterl. AG 12 tief+ 6 hoch EV2 mind. 100MPa**
StL-Nr. 2381270219191901
Bankett gemäß ZTV E-StB profilgerecht herstellen.
Neben Verkehrsfläche Fahrbahn.
Baustoff '20 cm Mineralstoffgemisch B2 0/32 als untere Lage, 5 cm Mineralstoffgemisch 0/16 als obere Lage,
natürliche gebrochene Gesteinskörnungen, kalksteinfrei, Rasenansaat RSM Regio, Ursprungsgebiet 5 mit 10 g/m2 einmischen, Saatgutlieferung inclusive'

Umweltrelevante Anforderungen beim Einsatz von Baustoffgemischen nach Unterlagen des AG.
Einbau 'am Fahrbahnrand im Bereich der Amphibiendurchlässe, Breite 1,50 m ab FB-Rand'

Querneigung 12 v.H. am tiefliegenden und 6 v.H. am
hochliegenden Fahrbahnrand.
Einbau '3 cm tiefer als FB-Rand oder Bordstein'

Verformungsmodul EV2 auf der Oberfläche mindestens
100 MPa.
Menge: 160,000 m3

#### Abschnitt 01.04 Ausstattung

**01.04.0001 Leitpfosten abbauen*erf. Erdarbeiten Abbauteil verwert**
StL-Nr. 211290579101
Leitpfosten abbauen.
Abbauteil 'Eingrabeleitpfosten einschl.
Grasstoppplatte'

Erforderliche Erdarbeiten ausführen. Vorhandene Pfostenlöcher entsprechend der sie umgebenden Fläche
schließen.
Abbauteile nach Wahl des AN verwerten.
Menge: 110,000 St

**01.04.0002 Zulage sichern Staionszeichen**
Zulage zur OZ Leitpfosten abbauen
Einmessen und Sichern von Stationszeichen.
Menge: 22,000 St

**01.04.0003 Leitpfosten aufstellen Sockelleitpfosten*m.Rohrausst. 3mm Ausst.bis Tagesk*Refl.beids. weiß Typ R1, Kl. RA2*St.einschl.sockel HB 1**
StL-Nr. 2112940342512011
Leitpfosten aus Niederdruckpolyäthylen (PE-HD) aufstellen.
Sockelleitpfosten, Länge 1,20 m.
Mit Rohraussteifung, Wanddicke 3 mm.
Aussteifung bis unter Tageskennzeichen.
Retroreflektoren beidseitig, weiß.
Retroreflektoren Typklasse R1, Klasse RA 2.
Stahleinschlagsockel, feuerverzinkt.
Leitpfosten in Boden, Homogenbereich HB 1 - FRS. Erforderliche Erdarbeiten ausführen, die die Pfosten umgebende Fläche wieder herstellen, überschüssigen Boden
flächenhaft verteilen.
Menge: 110,000 St
Leistungsbereichkatalog: 129

**01.04.0004 Zulage Leitpfosten m. CLIP-in-Syst.**
Zulage Letpfosten liefern und aufstellen.
Leitpfosten für Stationszeichen mit CLIP-System und
gesicherte Stationszeichen anbringen an Leitpfosten.
Menge: 22,000 St

**01.04.0005 Grasstopp-Platte liefern und einb. Kunststoff-RC*f. Leitpfosten DU min.500 mm*Verbundelement**
StL-Nr. 211299081112
Grasstopp-Platte liefern und einbauen. Mit Ausschnitt
entsprechend Einsatzprofil.
Grasstopp-Platte aus Kunststoff-Recycling aus Polyethylen (PE).
Einsatz bei Leitpfosten.
Form = rund, tellerförmig, mit Wölbung nach oben. Der
Durchmesser beträgt mindestens 500 mm, mit Versteifungsrippen.
Montage- und Demontageschlitz vollständig formschlüssig
durch Verbindungselement geschlossen.
Menge: 110,000 St

*Hinweis: Endmarkierung*
Die Markierung wird als Endmarkierung hergestellt.
Gültig für alle nachfolgenden Positionen.

**01.04.0006 Markierungsfläche reinigen Saugkehrwagen**
StL-Nr. 2113111002
Fläche für Markierung reinigen. Kehrgut aufnehmen und
nach Wahl des AN verwerten. Abgerechnet wird die zu
markierende Fläche. Bei Pfeil, Buchstabe, Ziffer, Verkehrsschild, und Piktogramm ergibt sich die Fläche aus
dem kleinsten umschließenden Rechteck.
Reinigung mit Saugkehrwagen.
Menge: 740,000 m2
Leistungsbereichkatalog: 131

**01.04.0007 Markierungsfläche trocknen**
StL-Nr. 21131105
Fläche für Markierung schonend trocknen. Abgerechnet
wird die zu markierende Fläche. Bei Pfeil, Buchstabe,
Ziffer, Verkehrsschild und Piktogramm ergibt sich die
Fläche aus dem kleinsten umschließenden Rechteck.
Menge: 740,000 m2

**01.04.0008 Längsmarkierung Typ II herstellen durchg.Fb.begr.*Breite 0,12 m mit Vormarkierung*einkomp. Farbe mind. P 6*grobstr. Decke**
StL-Nr. 2113150511110011
Längsmarkierung Typ II einschl. evtl.
Sperrflächenumrandung als endgültige Markierung herstellen. Abgerechnet wird der markierte Strich, bei
Doppelstrichen zwei Striche.
Durchgehend als Fahrbahnbegrenzung.
Strichbreite = 0,12 m.
Strich mit Vormarkierung.
Markierungssystem aus einkomponentiger lösemittelarmer
Farbe (High-Solid).
Verkehrsklasse mindestens P 6.
Markierung auf grobstrukturierter Asphaltdeckschicht.
Menge: 4300,000 m

**01.04.0009 Längsmarkierung Typ II herstellen Leitlinie 1 zu 2*Breite 0,12 m mit Vormarkierung P 7*grobstr. Decke**
StL-Nr. 2113150531190021
Längsmarkierung Typ II einschl. evtl.
Sperrflächenumrandung als endgültige Markierung herstellen. Abgerechnet wird der markierte Strich, bei
Doppelstrichen zwei Striche.
Unterbrochen; Verhältnis Strich/Lücke 1 zu 2 als Leitlinie.
Strichbreite = 0,12 m.
Strich mit Vormarkierung.
Markierungssystem aus 'thermoplastischem Stoff, nicht
spritzbar (Heißplastikmasse)'

Verkehrsklasse = P 7.
Markierung auf grobstrukturierter Asphaltdeckschicht.
Menge: 550,000 m

**01.04.0010 Längsmarkierung Typ II herstellen Leitlinie 2 zu 1*Breite 0,12 m mit Vormarkierung grobe Nachstreum.*P 7 grobstr. Decke**
StL-Nr. 2113150561191021
Längsmarkierung Typ II einschl. evtl.
Sperrflächenumrandung als endgültige Markierung herstellen. Abgerechnet wird der markierte Strich, bei
Doppelstrichen zwei Striche.
Unterbrochen; Verhältnis Strich/Lücke 2 zu 1 als Leitlinie.
Strichbreite = 0,12 m.
Strich mit Vormarkierung.
Markierungssystem aus 'thermoplastischem Stoff, nicht
spritzbar (Heißplastikmasse)'

Als System mit groben Nachstreumitteln.
Verkehrsklasse = P 7.
Markierung auf grobstrukturierter Asphaltdeckschicht.
Menge: 500,000 m
Leistungsbereichkatalog: 131

**01.04.0011 Längsmarkierung Typ II herstellen Leitlinie 1 zu 1*Breite 0,12 m mit Vormarkierung grobe Nachstreum.*P 7 grobstr. Decke**
StL-Nr. 2113150551191021
Längsmarkierung Typ II einschl. evtl.
Sperrflächenumrandung als endgültige Markierung herstellen. Abgerechnet wird der markierte Strich, bei
Doppelstrichen zwei Striche.
Unterbrochen; Verhältnis Strich/Lücke 1 zu 1 als Leitlinie.
Strichbreite = 0,12 m.
Strich mit Vormarkierung.
Markierungssystem aus 'thermoplastischem Stoff, nicht
spritzbar (Heißplastikmasse)'

Als System mit groben Nachstreumitteln.
Verkehrsklasse = P 7.
Markierung auf grobstrukturierter Asphaltdeckschicht.
Menge: 150,000 m
Leistungsbereichkatalog: 131

**01.04.0012 Sperrflächenmarkierung Typ II herst Breite 0,30 m*mit Vormarkierung Kaltplastikmasse*grobe Nachstreum. mind. P 6*grobstr. Decke**
StL-Nr. 2113151521610101
Sperrfläche als Schrägstrichgatter Typ II als endgültige Markierung herstellen. Abgerechnet wird der markierte Strich.
Strichbreite = 0,30 m.
Strich mit Vormarkierung.
Markierungssystem aus reaktivem Stoff, nicht spritzbar
(Kaltplastikmasse).
Als System mit groben Nachstreumitteln.
Verkehrsklasse mindestens P 6.
Markierung auf grobstrukturierter Asphaltdeckschicht.
Menge: 60,000 m
Leistungsbereichkatalog: 131

**01.04.0013 Quermarkierung Typ II herstellen Haltlinie*mit Vormarkierung Folie*grobstr. Decke**
StL-Nr. 21131510113001
Quermarkierung Typ II als endgültige Markierung herstellen. Verkehrsklasse P 7. Abgerechnet wird der markierte Strich.
Markierung = Haltlinie.
Strich mit Vormarkierung.
Markierungssystem aus Folie.
Markierung auf grobstrukturierter Asphaltdeckschicht.
Menge: 15,000 m
Leistungsbereichkatalog: 131

**01.04.0014 Quermarkierung Typ II herstellen Wartelinie*mit Vormarkierung Folie*grobstr. Decke**
StL-Nr. 21131510213001
Quermarkierung Typ II als endgültige Markierung herstellen. Verkehrsklasse P 7. Abgerechnet wird der markierte Strich.
Markierung = Wartelinie.
Strich mit Vormarkierung.
Markierungssystem aus Folie.
Markierung auf grobstrukturierter Asphaltdeckschicht.
Menge: 1,750 m
Leistungsbereichkatalog: 131

**01.04.0015 Pfeilmarkierung Typ II herstellen geradeaus*mit Vormarkierung Länge 5,00 m*Kaltplastikmasse grobe Nachstreum.*grobstr. Decke**
StL-Nr. 2113152011211001
Pfeilmarkierung Typ II als endgültige Markierung herstellen.  Verkehrsklasse P 7.
Markierungszeichen = Pfeil geradeaus.
Mit Vormarkierung.
Länge = 5,00 m.
Markierungssystem aus reaktivem Stoff, nicht spritzbar
(Kaltplastikmasse).
Als System mit groben Nachstreumitteln.
Markierung auf grobstrukturierter Asphaltdeckschicht.
Menge: 3,000 St
Leistungsbereichkatalog: 131

**01.04.0016 Pfeilmarkierung Typ II herstellen li.u.re. ab*mit Vormarkierung Länge 5,00 m*Kaltplastikmasse grobe Nachstreum.*grobstr. Decke**
StL-Nr. 2113152041211001
Pfeilmarkierung Typ II als endgültige Markierung herstellen.  Verkehrsklasse P 7.
Markierungszeichen = Pfeil links und rechts ab.
Mit Vormarkierung.
Länge = 5,00 m.
Markierungssystem aus reaktivem Stoff, nicht spritzbar
(Kaltplastikmasse).
Als System mit groben Nachstreumitteln.
Markierung auf grobstrukturierter Asphaltdeckschicht.
Menge: 3,000 St
Leistungsbereichkatalog: 131

**01.04.0017 Pfeilmarkierung Typ II herstellen gerad.+li.o.re.ab*mit Vormarkierung Länge 5,00 m*Kaltplastikmasse grobe Nachstreum.*grobstr. Decke**
StL-Nr. 2113152031211001
Pfeilmarkierung Typ II als endgültige Markierung herstellen.  Verkehrsklasse P 7.
Markierungszeichen = Pfeil geradeaus und links oder
rechts ab.
Mit Vormarkierung.
Länge = 5,00 m.
Markierungssystem aus reaktivem Stoff, nicht spritzbar
(Kaltplastikmasse).
Als System mit groben Nachstreumitteln.
Markierung auf grobstrukturierter Asphaltdeckschicht.
Menge: 1,000 St
Leistungsbereichkatalog: 131

### Bereich 02 Amphibienleiteinrichtungen

#### Abschnitt 02.00 Landschaftsbau

**02.00.0001 Fläche abräumen Aufwuchs*Wurzelstöcke Astwerk*Steine/Mauer/Zaun Wst. Verwert. AN*S.Abr.Verwert.AN übr.Räumg.Verw.AN**
*** Pauschalposition
StL-Nr. 2410600311110111
Fläche nach Unterlagen des AG abräumen.
Strauch- und Baumbestand sowie sonstiger Aufwuchs bis
zu 0,10 m Stammdurchmesser, 1,00 m über dem Erdboden
gemessen, einschließlich Wurzelwerk.
Wurzelstöcke anderweitig gefällter Bäume bis zu 0,10 m
Durchmesser an der Schnittstelle roden.
Astwerk gefällter Bäume, Holzreste.
Steine, Betonreste, Mauerreste und abgängige Zäune.
Wurzelstöcke nach Wahl des AN verwerten.
Schlagabraum nach Wahl des AN verwerten.
Übriges Räumgut nach Wahl des AN verwerten.
Menge: 1,000 Psch
Leistungsbereichkatalog: 106

**02.00.0002 Vegetationsdecke bearbeiten**
StL-Nr. 24106103
Vegetationsdecke vor Oberbodenabtrag mindestens 15 cm
tief bearbeiten und so zerkleinern, dass keine Stücke
über 0,05 m2 verbleiben.
Menge: 1650,000 m2
Leistungsbereichkatalog: 106

**02.00.0003 Oberboden abtragen und andecken Neigung über 1:4*Abtrag bis 10 cm Böschungen*Andeck. ü. 5-15cm Abrechnung Abtrag**
StL-Nr. 2410611301120201
Oberboden ggf. einschließlich Vegetationsdecke abtragen
und profilgerecht wieder andecken einschließlich erforderlicher Zwischenlagerung auf Flächen nach Wahl des
AN. Beschreibung der Homogenbereiche nach Unterlagen
des AG.
Neigung der Abtragsfläche steiler als 1:4.
Dicke des Abtrages bis 10 cm.
Andeckung auf Böschungen. Böschungen aufrauen und mit
Rillen versehen.
Dicke der Andeckung über 5 bis 15 cm.
Abrechnung nach Abtragsprofilen.
Menge: 85,000 m3
Leistungsbereichkatalog: 106

**02.00.0004 Oberboden abtragen und andecken Abtr.über 10-30cm*Abrechnung Abtrag**
StL-Nr. 2410611300290901
Oberboden ggf. einschließlich Vegetationsdecke abtragen
und profilgerecht wieder andecken einschließlich erforderlicher Zwischenlagerung auf Flächen nach Wahl des
AN. Beschreibung der Homogenbereiche nach Unterlagen
des AG.
Dicke des Abtrages über 10 bis 30 cm.
Andeckung 'am Böschungsfuß'

Dicke der Andeckung '10 cm bis 30 cm'

Abrechnung nach Abtragsprofilen.
Menge: 240,000 m3
Leistungsbereichkatalog: 106

**02.00.0005 Nassansaat mit RSM Regio herstellen 100 g Zellulose*10 g Kleber Saatgut 5 g/m2*UG 05**
StL-Nr. 2110722011002005
Nassansaat mit RSM Regio herstellen. Mischgut in
gleichmäßiger Mischung halten. Mischgut auf die Flächen
aufbringen. Ansaat auch auf Flächen steiler 1:4. Die
nachfolgend festgelegten Mengen der Zuschlagstoffe beziehen sich jeweils auf 1 m2 Fläche.
Mulchstoff, 100 g Zellulose, Basis 40 v.H. absolut trocken. Bei Verwendung einer höheren Konzentration entsprechende Mindermenge.
Kleber aus Kunststoff-Emulsion, 10 g, bei Konzentraten
5 g.
Saatgutmenge = 5 g/m2.
Regiosaatgutmischung (RSM Regio), Ursprungsgebiet 5,
Mitteldeutsches Tief- und Hügelland.
Menge: 1650,000 m2

#### Abschnitt 02.01 Amphibienquerungshilfen

**02.01.0001 ADL 1 herst.**
Amphibiendurchlass 1 einschließlich aller Nebenarbeiten
herstellen. Ausführung entsprechend Unterlagen AG.

Stahlbetonrohr mit Rechteckprofil nach DIN EN 1916 sowie DIN V 1201, FBS-Qualitätsrichtlinie herstellen.
Breite im Lichten = 1000 mm
Höhe im Lichten = 750 mm
Bauteillänge 2,50 m
Böschungsstück 1:1,5 mit Baulänge 1,75 m im Ein- und Auslaufbereich
Wandstärke nach statischen Erfordernissen, aber mindestens 20 cm
Beton C 40/50, XC4, XF3, XA2
Muffenverbindung mit Keilgleitdichtung.

Hinterfüllung bis OK Gründungsplanum L 38 mit steinfreiem, gemischtkörnigem verdichtungsfähigen Material

Erdarbeiten in anstehendem Boden, schwach bindig, sandig, kiesig ausführen,  Aushub der Verwertung nach Wahl des AN zuführen, Zuordnungsklasse nach LAGA <= Z2, Materialklasse nach EBV bis BM-F3 und RC-3.

Erforderlichen Verbau herstellen, vorhalten und
entfernen.

Sohle verdichten und Planum herstellen.
Bettung nach DIN EN 1610, Typ 1.
Rohrauflager aus Beton C 20/25 herstellen.
Tiefe nach Unterlagen des AG.
Baulänge nach Unterlagen des AG.

Straßenverkehrslast = LM 1 gemäß Eurocode (DIN EN
1991-2, DIN EN 1991-2/NA), Bemessung mit einem Fahrzeug
SLW 60.
Statische Berechnung aufstellen und in geprüfter Form
liefern.

Wasserhaltung einschl. Ableitung des Wassers
nach Wahl des AN ausführen.

Leitungsgraben oberhalb der Leitungszone mit
verdichtungsfähigem Material verfüllen und verdichten,
Material liefern.
Ein- und Auslaufbereich mit 10 cm Bodensubstrat sowie 30 cm Kies 2/63 befestigen, Material liefern

Anfallende Stoffe einer Verwertung nach
Wahl des AN zuführen.
Menge: 16,000 m

**02.01.0002 ADL 2 herst.**
Amphibiendurchlass 2 einschließlich aller Nebenarbeiten
herstellen. Ausführung entsprechend Unterlagen AG.

Stahlbetonrohr mit Rechteckprofil nach DIN EN 1916 sowie DIN V 1201, FBS-Qualitätsrichtlinie herstellen.
Breite im Lichten = 1000 mm
Höhe im Lichten = 750 mm
Bauteillänge 2,50 m
Böschungsstück 1:1,5 mit Baulänge 1,75 m im Ein- und Auslaufbereich
Wandstärke nach statischen Erfordernissen, aber mindestens 20 cm
Beton C 40/50, XC4, XF3, XA2
Muffenverbindung mit Keilgleitdichtung.

Hinterfüllung bis OK Gründungsplanum L 38 mit steinfreiem, gemischtkörnigem verdichtungsfähigen Material

Erdarbeiten in anstehendem Boden, schwach bindig, sandig, kiesig ausführen,  Aushub der Verwertung nach Wahl des AN zuführen, Zuordnungsklasse nach LAGA <= Z2, Materialklasse nach EBV bis BM-F3 und RC-3.

Erforderlichen Verbau herstellen, vorhalten und
entfernen.

Sohle verdichten und Planum herstellen.
Bettung nach DIN EN 1610, Typ 1.
Rohrauflager aus Beton C 20/25 herstellen.
Tiefe nach Unterlagen des AG.
Baulänge nach Unterlagen des AG.

Straßenverkehrslast = LM 1 gemäß Eurocode (DIN EN
1991-2, DIN EN 1991-2/NA), Bemessung mit einem Fahrzeug
SLW 60.
Statische Berechnung aufstellen und in geprüfter Form
liefern.

Wasserhaltung einschl. Ableitung des Wassers
nach Wahl des AN ausführen.

Leitungsgraben oberhalb der Leitungszone mit
verdichtungsfähigem Material verfüllen und verdichten,
Material liefern.
Ein- und Auslaufbereich mit 10 cm Bodensubstrat sowie 30 cm Kies 2/63 befestigen, Material liefern

Anfallende Stoffe einer Verwertung nach
Wahl des AN zuführen.
Menge: 16,000 m

**02.01.0003 ADL 3 herst.**
Amphibiendurchlass 3 einschließlich aller Nebenarbeiten
herstellen. Ausführung entsprechend Unterlagen AG.

Stahlbetonrohr mit Rechteckprofil nach DIN EN 1916 sowie DIN V 1201, FBS-Qualitätsrichtlinie herstellen.
Breite im Lichten = 1000 mm
Höhe im Lichten = 750 mm
Bauteillänge 2,50 m
Böschungsstück 1:1,5 mit Baulänge 1,75 m im Ein- und Auslaufbereich
Wandstärke nach statischen Erfordernissen, aber mindestens 20 cm
Beton C 40/50, XC4, XF3, XA2
Muffenverbindung mit Keilgleitdichtung.

Hinterfüllung bis OK Gründungsplanum L 38 mit steinfreiem, gemischtkörnigem verdichtungsfähigen Material

Erdarbeiten in anstehendem Boden, schwach bindig, sandig, kiesig ausführen,  Aushub der Verwertung nach Wahl des AN zuführen, Zuordnungsklasse nach LAGA <= Z2, Materialklasse nach EBV bis BM-F3 und RC-3.

Erforderlichen Verbau herstellen, vorhalten und
entfernen.

Sohle verdichten und Planum herstellen.
Bettung nach DIN EN 1610, Typ 1.
Rohrauflager aus Beton C 20/25 herstellen.
Tiefe nach Unterlagen des AG.
Baulänge nach Unterlagen des AG.

Straßenverkehrslast = LM 1 gemäß Eurocode (DIN EN
1991-2, DIN EN 1991-2/NA), Bemessung mit einem Fahrzeug
SLW 60.
Statische Berechnung aufstellen und in geprüfter Form
liefern.

Wasserhaltung einschl. Ableitung des Wassers
nach Wahl des AN ausführen.

Leitungsgraben oberhalb der Leitungszone mit
verdichtungsfähigem Material verfüllen und verdichten,
Material liefern.
Ein- und Auslaufbereich mit 10 cm Bodensubstrat sowie 30 cm Kies 2/63 befestigen, Material liefern

Anfallende Stoffe einer Verwertung nach
Wahl des AN zuführen.
Menge: 16,000 m

**02.01.0004 ADL 4 herst.**
Amphibiendurchlass 4 einschließlich aller Nebenarbeiten
herstellen. Ausführung entsprechend Unterlagen AG.

Stahlbetonrohr mit Rechteckprofil nach DIN EN 1916 sowie DIN V 1201, FBS-Qualitätsrichtlinie herstellen.
Breite im Lichten = 1000 mm
Höhe im Lichten = 750 mm
Bauteillänge 2,50 m
Böschungsstück 1:1,5 mit Baulänge 2,50 m im Ein- und Auslaufbereich
Wandstärke nach statischen Erfordernissen, aber mindestens 20 cm
Beton C 40/50, XC4, XF3, XA2
Muffenverbindung mit Keilgleitdichtung.

Hinterfüllung bis OK Gründungsplanum L 38 mit steinfreiem, gemischtkörnigem verdichtungsfähigen Material

Erdarbeiten in anstehendem Boden, schwach bindig, sandig, kiesig ausführen,  Aushub der Verwertung nach Wahl des AN zuführen, Zuordnungsklasse nach LAGA <= Z2, Materialklasse nach EBV bis BM-F3 und RC-3.

Erforderlichen Verbau herstellen, vorhalten und
entfernen.

Sohle verdichten und Planum herstellen.
Bettung nach DIN EN 1610, Typ 1.
Rohrauflager aus Beton C 20/25 herstellen.
Tiefe nach Unterlagen des AG.
Baulänge nach Unterlagen des AG.

Straßenverkehrslast = LM 1 gemäß Eurocode (DIN EN
1991-2, DIN EN 1991-2/NA), Bemessung mit einem Fahrzeug
SLW 60.
Statische Berechnung aufstellen und in geprüfter Form
liefern.

Wasserhaltung einschl. Ableitung des Wassers
nach Wahl des AN ausführen.

Leitungsgraben oberhalb der Leitungszone mit
verdichtungsfähigem Material verfüllen und verdichten,
Material liefern.
Ein- und Auslaufbereich mit 10 cm Bodensubstrat sowie 30 cm Kies 2/63 befestigen, Material liefern

Anfallende Stoffe einer Verwertung nach
Wahl des AN zuführen.
Menge: 17,500 m

**02.01.0005 ADL 5 herst.**
Amphibiendurchlass 5 einschließlich aller Nebenarbeiten
herstellen. Ausführung entsprechend Unterlagen AG.

Stahlbetonrohr mit Rechteckprofil nach DIN EN 1916 sowie DIN V 1201, FBS-Qualitätsrichtlinie herstellen.
Breite im Lichten = 1000 mm
Höhe im Lichten = 750 mm
Bauteillänge 2,50 m
Böschungsstück 1:1,5 mit Baulänge 1,75 m im Ein- und Auslaufbereich
Wandstärke nach statischen Erfordernissen, aber mindestens 20 cm
Beton C 40/50, XC4, XF3, XA2
Muffenverbindung mit Keilgleitdichtung.

Hinterfüllung bis OK Gründungsplanum L 38 mit steinfreiem, gemischtkörnigem verdichtungsfähigen Material

Erdarbeiten in anstehendem Boden, schwach bindig, sandig, kiesig ausführen,  Aushub der Verwertung nach Wahl des AN zuführen, Zuordnungsklasse nach LAGA <= Z2, Materialklasse nach EBV bis BM-F3 und RC-3.

Erforderlichen Verbau herstellen, vorhalten und
entfernen.

Sohle verdichten und Planum herstellen.
Bettung nach DIN EN 1610, Typ 1.
Rohrauflager aus Beton C 20/25 herstellen.
Tiefe nach Unterlagen des AG.
Baulänge nach Unterlagen des AG.

Straßenverkehrslast = LM 1 gemäß Eurocode (DIN EN
1991-2, DIN EN 1991-2/NA), Bemessung mit einem Fahrzeug
SLW 60.
Statische Berechnung aufstellen und in geprüfter Form
liefern.

Wasserhaltung einschl. Ableitung des Wassers
nach Wahl des AN ausführen.

Leitungsgraben oberhalb der Leitungszone mit
verdichtungsfähigem Material verfüllen und verdichten,
Material liefern.
Ein- und Auslaufbereich mit 10 cm Bodensubstrat sowie 30 cm Kies 2/63 befestigen, Material liefern

Anfallende Stoffe einer Verwertung nach
Wahl des AN zuführen.
Menge: 16,000 m

**02.01.0006 ADL 6 herst.**
Amphibiendurchlass 6 einschließlich aller Nebenarbeiten
herstellen. Ausführung entsprechend Unterlagen AG.

Stahlbetonrohr mit Rechteckprofil nach DIN EN 1916 sowie DIN V 1201, FBS-Qualitätsrichtlinie herstellen.
Breite im Lichten = 1000 mm
Höhe im Lichten = 750 mm
Bauteillänge 2,50 m
Böschungsstück 1:1,5 mit Baulänge 1,75 m im Ein- und Auslaufbereich
Wandstärke nach statischen Erfordernissen, aber mindestens 20 cm
Beton C 40/50, XC4, XF3, XA2
Muffenverbindung mit Keilgleitdichtung.

Hinterfüllung bis OK Gründungsplanum L 38 mit steinfreiem, gemischtkörnigem verdichtungsfähigen Material

Erdarbeiten in anstehendem Boden, schwach bindig, sandig, kiesig ausführen,  Aushub der Verwertung nach Wahl des AN zuführen, Zuordnungsklasse nach LAGA <= Z2, Materialklasse nach EBV bis BM-F3 und RC-3.

Erforderlichen Verbau herstellen, vorhalten und
entfernen.

Sohle verdichten und Planum herstellen.
Bettung nach DIN EN 1610, Typ 1.
Rohrauflager aus Beton C 20/25 herstellen.
Tiefe nach Unterlagen des AG.
Baulänge nach Unterlagen des AG.

Straßenverkehrslast = LM 1 gemäß Eurocode (DIN EN
1991-2, DIN EN 1991-2/NA), Bemessung mit einem Fahrzeug
SLW 60.
Statische Berechnung aufstellen und in geprüfter Form
liefern.

Wasserhaltung einschl. Ableitung des Wassers
nach Wahl des AN ausführen.

Leitungsgraben oberhalb der Leitungszone mit
verdichtungsfähigem Material verfüllen und verdichten,
Material liefern.
Ein- und Auslaufbereich mit 10 cm Bodensubstrat sowie 30 cm Kies 2/63 befestigen, Material liefern

Anfallende Stoffe einer Verwertung nach
Wahl des AN zuführen.
Menge: 16,000 m

**02.01.0007 Amphibienstopprinne**
Amphibienstopprinne einschl. aller Nebenarbeiten ausführen.
Einbau In Zufahrt bei ADL 2.

Amphibienstopprinne aus Beton C35/45, XC4, XD3, XF4, XA2 nach EN 206-1, DIN 1045-4
Verkehrslast SLW 60
Abmessungen BxHxL = 703*610*2000 (oder 1000) mm
Wanddicke: 100 mm, nach statischen Erfordernissen
Stahlgitterrost nach DIN EN ISO 1461 mit Maschenweite ca. 300 mm in Längsrichtung und ca. 65 mm in Querrichtung.

Ambhibienstopprinne einbauen, Oberbauarbeiten in Titel 02. Straßenbau enthalten.
Menge: 8,000 m

#### Abschnitt 02.02 Leiteinrichtungen

**02.02.0001 Amphibienleiteinrichtung herstellen**
Amphibienschutzzaun nach den Empfehlungen laut
M AQ aus feuerverzinktem Stahlblech bestehend aus
Leitprofile, Haltepfosten und Gegenlasche liefern und
nach Einweisung des Herstellers montieren.
Amphibienleiteinrichtung an Amphibiendurchlass einerseits sowie an temporäre Amphibienleiteinrichtungen anschließen.
Ausführung entsprechend Unterlagen AG.
Ein lückenloser Übergang der Einzelelemente, auch bei
Eck- und Winkelverbindungen, keine Vorsprünge und
ein vollständiger Bodenschluss des Amphibienschutzzauns ist zu gewährleisten.
Erforderliche Erdarbeiten profilgerecht ausführen.
Aushub und Hinterfüllung mit Dammschüttmaterial und
Oberbdoden nach Unterlagen des AG.
Aushub der Verwertung nach Wahl des  AN zuführen.
Planum für Amphibienschutzzaun herstellen.
Leitprofile:
Materialstärke:  mindestens 2,5 mm
Korrosionsschutz: stückfeuerverzinkt nach
DIN EN ISO 1461,
Höhe der Leitwand:  mindestens 0,40 m,
Überhang/ Überkletterungsschutz mindest. 5cm breit,
90° nach unten.
Haltepfosten: Zug- und Druckbelastabre Pfostenverankerung im Abstand von 4m nach Wahl des AN,
Korrosionsschutz: stückfeuerverzinkt nach DIN EN ISO
1461,
Länge der Pfosten: mindestens 1,30m
Haltepfosten einrammen in Homogenbereich EA - L1
Gegenlasche zum Verklemmen der Leitprofile mit den
Haltepfosten,
Korrosionsschutz: stückfeuerverzinkt nach DIN EN ISO
1461,
Breite:  140 mm,
Form:  wie Leitprofile, jedoch ohne Überhang,
Zubehör:  Befestigungsmaterial wie Schrauben,
Muttern und obere Abdeckkappe.
Einschließlich aller Form- und Passstücke sowie
Eckverbindungen für Richtungsänderungen.
Trenn- und Gehrungsschnitte der Leitprofile
durchführen.
Schnittkanten fachgerecht entgraten und kaltverzinken
Endfelder mit Umlenkeinrichtung
Menge: 80,000 m

**02.02.0002 Temp. ALE aufn.**
Temporäre Amphibienleiteinrichtung aufnehmen einschl. aller Leistungen
Zaun aus undurchsichtiger, UV-stabiler, witterungsstabiler und
reißfester Gewebeplane einschl. Übersteigschutz und Halterungen aufnehmen.
Material einer Verwertung zuführen.
Erschwernisse infolge Lage der ALE im Bereich vorhandener Baum- und Strauchstandorte einkalkulieren.
Menge: 650,000 m

**02.02.0003 Temp. ALE herst.**
Temporären Amphibienschutzzaun (Sperrzaun)
standfest herstellen,
einschließlich aller erforderlichen Pfosten,
Spanndrähte und Querverstrebungen.
Abstand zwischen den Pfosten:  3  m
Unterseite des Zaunes  10  cm tief in den Boden
eingraben.
Zaun mit Übersteigschutz herstellen.
Zaun aus undurchsichtiger, UV-stabiler, witterungsstabiler und
reißfester Gewebeplane, 260 g/m².
Mindesthöhe über dem Boden = 0,50 m
Die Übergangsstellen von zwei Planenden sind ausreichend
überlappend und dicht herzustellen.
Die Abschnittsenden der Zäune sind U-förmig auszuführen.

In Teilbereichen nach Rücksprache mit AG vorhandene ALE ersetzen in Teillängen. Erschwernisse infolge Lage der ALE im Bereich vorhandener Baum- und Strauchstandorte einkalkulieren.
Bei Grabenquerungen wird der Zaun bis an die
Böschungsoberkante geführt.
Bei Wegequerungen wird der Zaun bis unmittelbar an den
Wegrand gef ührt.
Menge: 650,000 m
